# Marches d'escalier

- Propriété du fichier: CYPE INGENIEROS, S.A.
- Format: FIEBDC-3/2002
- Zone géographique: Gabon
- Devise: XAF
- Coûts indirects: 3.00 %
- Frais généraux: 13.00 %
- Bénéfice: 6.00 %
- TVA: 18.00 %

## G Structure et gros oeuvre

### GE Passerelles et escaliers

#### GEI Brique

**GEI010** m Marches d'escalier.
Marches d'escalier avec brique creuse en terre cuite, pose avec du mortier de ciment, confectionné sur chantier, dosage 1:6, sur la paillasse ou la voûte d'escalier, en tant que base pour la mise en place postérieure de la finition des marches.
Inclut: Implantation et tracé des marches sur les murs. Tension du cordeau entre la première et la dernière marche. Nettoyage et humectage de la dalle. Réalisation des marches.
Critère pour le métré: Longueur de l'arête formée par la marche et la contremarche, mesurée selon documentation graphique du Projet.
Critère pour le mémoire: On mesurera, dans l'arête d'intersection entre la marque et la contremarche, la longueur réellement exécutée selon les spécifications du Projet.

| Code | U | Désignation | Quantité | Prix | Montant |
|---|---|---|---|---|---|
| mt04lcc010b | U | Brique creuse en terre cuite (tochana), à revêtir, 29x14x7 cm, pour utilisation en maçonnerie protégée (pièce en P), densité 805 kg/m³, selon NF EN 771-1. (matériau) | 16.000 | 234.82 | 3757.12 |
| mt08aaa010a | m³ | Eau. (matériau) | 0.006 | 1108.90 | 6.65 |
| mt01arg005a | t | Sable de carrière, pour mortier confectionné sur le chantier. (matériau) | 0.016 | 12185.06 | 194.96 |
| mt08cem000a | kg | Ciment gris en sacs. (matériau) | 2.500 | 80.58 | 201.45 |
| mq06hor010 | h | Bétonnière électrique avec une capacité de gâchage de 160 l. (matériel) | 0.008 | 1842.12 | 14.74 |
| mo020 | h | Compagnon professionnel III/CP2 construction. (main-d'œuvre) | 0.525 | 4151.67 | 2179.63 |
| mo077 | h | Ouvrier professionnel II/OP construction. (main-d'œuvre) | 0.630 | 2661.82 | 1676.95 |
| % | % | Frais de chantier des unités d'ouvrage | 2 % | 8031.50 | 160.63 |
|  |  | Coûts directs |  |  | 8192.13 |
