# Plaque d'ancrage en acier, boulonnée avec rondelles, écrou et contre-écrou

- Propriété du fichier: CYPE INGENIEROS, S.A.
- Format: FIEBDC-3/2002
- Zone géographique: Gabon
- Devise: XAF
- Coûts indirects: 3.00 %
- Frais généraux: 13.00 %
- Bénéfice: 6.00 %
- TVA: 18.00 %

## G Structure et gros oeuvre

### GF Fondations

#### GFJ Plaques d'ancrage

**GFJ020** U Plaque d'ancrage en acier, boulonnée avec rondelles, écrou et contre-écrou.
Plaque d'ancrage en acier NF EN 10025 S275JR en profil plat, avec trou central, de 250x250 mm et d'épaisseur 12 mm, et montage sur 4 boulons en acier annelé Fe E 500 de 12 mm de diamètre et 50 cm de longueur totale, encastrés dans le béton frais, et boulonnés avec rondelles, écrou et contre-écrou une fois le béton de la fondation durci. Comprend le mortier autonivelant expansif pour le remplissage de l'espace entre le béton durci et la plaque et la protection anticorrosive appliquée aux écrous et aux extrémités des boulons.
Critère d'évaluation économique: Le prix comprend les coupes, les épointages, les platines, les pièces spéciales et les éléments auxiliaires de montage.
Inclut: Nettoyage et préparation de la surface d'appui. Implantation et marquage des axes. Mise en place et fixation provisoire de la plaque. Aplomb et nivellement. Remplissage avec du mortier. Application de la protection anticorrosive.
Critère pour le métré: Nombre d'unités prévues, selon documentation graphique du Projet.
Critère pour le mémoire: On mesurera le nombre d'unités réellement exécutées selon les spécifications du Projet.

| Code | U | Désignation | Quantité | Prix | Montant |
|---|---|---|---|---|---|
| mt07ala011l | kg | Platine en acier laminé NF EN 10025 S275JR, pour applications structurales. Travaillée et montée en atelier, à placer avec assemblages boulonnés sur site. (matériau) | 5.888 | 2436.36 | 14345.29 |
| mt07aco055e | kg | Barres en acier haute adhérence, Fe E 500, de divers diamètres. (matériau) | 1.775 | 766.82 | 1361.11 |
| mt07www040a | U | Jeu de rondelles, écrou et contre-écrou, pour boulon d'ancrage de 12 mm de diamètre. (matériau) | 4.000 | 1335.75 | 5343.00 |
| mt09moa015 | kg | Mortier autonivelant expansif, à deux composants, à base de ciment amélioré avec résines synthétiques. (matériau) | 3.750 | 702.30 | 2633.63 |
| mt27pfi010 | l | Impression à séchage rapide, formulée avec résines alkydiques modifiées et phosphate de zinc. (matériau) | 0.294 | 4139.67 | 1217.06 |
| op00cor020 |  | Coupeuse manuelle de métal, à disque. | 1.000 | 0.00 | 0.00 |
| mo047 | h | Compagnon professionnel III/CP2 charpentier métal. (main-d'œuvre) | 0.451 | 4320.51 | 1948.55 |
| mo094 | h | Ouvrier professionnel II/OP charpentier métal. (main-d'œuvre) | 0.451 | 2768.19 | 1248.45 |
| % | % | Frais de chantier des unités d'ouvrage | 2 % | 28097.09 | 561.94 |
|  |  | Coûts directs |  |  | 28659.03 |
