# Fondation en béton cyclopéen

- Propriété du fichier: CYPE INGENIEROS, S.A.
- Format: FIEBDC-3/2002
- Zone géographique: Gabon
- Devise: XAF
- Coûts indirects: 3.00 %
- Frais généraux: 13.00 %
- Bénéfice: 6.00 %
- TVA: 18.00 %

## G Structure et gros oeuvre

### GF Fondations

#### GFP Semi-profondes

**GFP010** m³ Fondation en béton cyclopéen.
Fondation en béton cyclopéen, avec béton non armé prêt à l'emploi BCN: CPJ-CEM II/A 32,5 - P - B 16 - 20/40 - E: 1 - NA - P 18-305, coulage avec des moyens manuels (60% de volume) et galets de 15 à 30 cm de diamètre (40% de volume).
Inclut: Implantation et tracé des semelles et des poteaux ou des autres éléments structuraux qui s'appuient sur celles-ci. Préparation du béton. Coulage et compactage du béton. Mise en place des pierres dans le béton frais. Couronnement et arase des fondations. Séchage du béton.
Critère pour le métré: Volume théorique, selon documentation graphique du Projet.
Critère pour le mémoire: On mesurera le volume théorique exécuté selon les spécifications du Projet, sans inclure les augmentations par excès d'excavation non autorisés.

| Code | U | Désignation | Quantité | Prix | Montant |
|---|---|---|---|---|---|
| mt08aaa010a | m³ | Eau. (matériau) | 0.107 | 1108.90 | 118.65 |
| mt01arg000a | m³ | Sable criblé. (matériau) | 0.295 | 17045.54 | 5028.43 |
| mt01arg001aw | m³ | Gros granulats homogénéisés, de taille maximale 20/40 mm. (matériau) | 0.553 | 18020.35 | 9965.25 |
| mt08cem000a | kg | Ciment gris en sacs. (matériau) | 208.709 | 80.58 | 16817.77 |
| mt01arg100b | m³ | Galets de 15 à 30 cm de diamètre. (matériau) | 0.400 | 13200.48 | 5280.19 |
| mq06hor010 | h | Bétonnière électrique avec une capacité de gâchage de 160 l. (matériel) | 0.459 | 1842.12 | 845.53 |
| au00auh040 |  | Vibreur de béton, électrique. | 1.000 | 0.00 | 0.00 |
| mo045 | h | Compagnon professionnel III/CP2 bétonneur. (main-d'œuvre) | 0.133 | 4320.51 | 574.63 |
| mo092 | h | Ouvrier professionnel II/OP bétonneur. (main-d'œuvre) | 0.133 | 2768.19 | 368.17 |
| mo113 | h | Ouvrier d'exécution I/OE1 construction. (main-d'œuvre) | 2.464 | 2561.25 | 6310.92 |
| mo112 | h | Ouvrier d'exécution I/OE2 construction. (main-d'œuvre) | 1.465 | 2603.16 | 3813.63 |
| % | % | Frais de chantier des unités d'ouvrage | 2 % | 49123.17 | 982.46 |
|  |  | Coûts directs |  |  | 50105.63 |
