# Démolition d'un poteau en béton armé

- Propriété du fichier: CYPE INGENIEROS, S.A.
- Format: FIEBDC-3/2002
- Zone géographique: Gabon
- Devise: XAF
- Coûts indirects: 3.00 %
- Frais généraux: 13.00 %
- Bénéfice: 6.00 %
- TVA: 18.00 %

## G Structure et gros oeuvre

### GO Poteaux, poutres et ossatures

#### GOD Démolition

**GOD010** m³ Démolition d'un poteau en béton armé.
Démolition d'un poteau de béton armé, avec des moyens manuels, marteau piqueur et poste d'oxycoupage, et chargement manuel dans le camion ou la benne.
Inclut: Démolition de l'élément. Coupe des armatures. Fragmentation des décombres en pièces maniables. Retrait et stockage des décombres. Nettoyage des restes d'ouvrage. Chargement manuel des décombres dans le camion ou la benne.
Critère pour le métré: Volume mesuré selon documentation graphique du Projet.
Critère pour le mémoire: On mesurera le volume réellement démoli selon les spécifications du Projet.

| Code | U | Désignation | Quantité | Prix | Montant |
|---|---|---|---|---|---|
| mq05mai030 | h | Marteau pneumatique. (matériel) | 6.955 | 2439.93 | 16969.71 |
| mq05pdm110 | h | Compresseur portable diesel moyenne pression 10 m³/min. (matériel) | 3.478 | 4138.32 | 14393.08 |
| mq08sol010 | h | Poste d'oxycoupage, avec acétylène comme combustible et oxygène comme comburant. (matériel) | 1.739 | 4407.43 | 7664.52 |
| mo019 | h | Compagnon professionnel III/CP2 soudeur. (main-d'œuvre) | 2.084 | 4206.08 | 8765.47 |
| mo112 | h | Ouvrier d'exécution I/OE2 construction. (main-d'œuvre) | 8.337 | 2603.16 | 21702.54 |
| mo113 | h | Ouvrier d'exécution I/OE1 construction. (main-d'œuvre) | 6.947 | 2561.25 | 17793.00 |
| % | % | Frais de chantier des unités d'ouvrage | 2 % | 87288.32 | 1745.77 |
|  |  | Coûts directs |  |  | 89034.09 |
