# Découpe d'un plancher en béton armé avec des outils diamantés

- Propriété du fichier: CYPE INGENIEROS, S.A.
- Format: FIEBDC-3/2002
- Zone géographique: Gabon
- Devise: XAF
- Coûts indirects: 3.00 %
- Frais généraux: 13.00 %
- Bénéfice: 6.00 %
- TVA: 18.00 %

## G Structure et gros oeuvre

### GP Planchers

#### GPD Démolition

**GPD040** m² Découpe d'un plancher en béton armé avec des outils diamantés.
Découpe en milieu humide de plancher unidirectionnel en béton armé avec poutrelles préfabriquées en béton, hourdage d'entrevous en terre cuite ou en béton et dalle de compression de béton, avec scie à disque diamanté, retrait préalable du revêtement et de sa base, et chargement manuel dans le camion ou la benne.
Critère d'évaluation économique: Le prix ne comprend pas le retrait du revêtement de sol.
Inclut: Implantation de la surface d'un plancher à démolir. Découpe de l'élément. Fragmentation des décombres en pièces maniables. Retrait et stockage des décombres. Nettoyage des restes d'ouvrage. Chargement manuel des décombres dans le camion ou la benne.
Critère pour le métré: Surface mesurée selon documentation graphique du Projet.
Critère pour le mémoire: On mesurera la surface réellement exécutée selon les spécifications du Projet.

| Code | U | Désignation | Quantité | Prix | Montant |
|---|---|---|---|---|---|
| mt51cpd020c | m² | Découpe humide avec scie avec disque diamanté, dans planchers de béton armé ou préfabriqué. (matériau) | 1.000 | 570525.16 | 570525.16 |
| mo113 | h | Ouvrier d'exécution I/OE1 construction. (main-d'œuvre) | 0.973 | 2561.25 | 2492.10 |
| % | % | Frais de chantier des unités d'ouvrage | 2 % | 573017.26 | 11460.35 |
|  |  | Coûts directs |  |  | 584477.61 |
