# Porche en bois

- Propriété du fichier: CYPE INGENIEROS, S.A.
- Format: FIEBDC-3/2002
- Zone géographique: Gabon
- Devise: XAF
- Coûts indirects: 3.00 %
- Frais généraux: 13.00 %
- Bénéfice: 6.00 %
- TVA: 18.00 %

## G Structure et gros oeuvre

### GU Auvents et porches

#### GUB Bois

**GUB020** U Porche en bois.
Porche en bois lamellé-collé de sapin traité en autoclave, de 3550x2950x2100 mm et 10,5 m² de surface. Comprend accessoires, pièces spéciales, éléments d'ancrage et vernis pour traitement de protection.
Inclut: Implantation des alignements et des niveaux. Montage du porche. Verni.
Critère pour le métré: Nombre d'unités prévues, selon documentation graphique du Projet.
Critère pour le mémoire: On mesurera le nombre d'unités réellement exécutées selon les spécifications du Projet.

| Code | U | Désignation | Quantité | Prix | Montant |
|---|---|---|---|---|---|
| mt07emo020a | U | Porche en bois lamellé-collé de sapin traité en autoclave, de 3550x2950x2100 mm et 10,5 m² de surface, y compris accessoires, pièces spéciales, éléments d'ancrage et vernis pour traitement de protection. (matériau) | 1.000 | 1749800.00 | 1749800.00 |
| op00tal010 |  | Perceuse. | 1.000 | 0.00 | 0.00 |
| op00ato010 |  | Tournevis. | 1.000 | 0.00 | 0.00 |
| mo048 | h | Compagnon professionnel III/CP2 charpentier bois. (main-d'œuvre) | 1.938 | 4320.51 | 8373.15 |
| mo095 | h | Ouvrier professionnel II/OP charpentier bois. (main-d'œuvre) | 1.938 | 2768.19 | 5364.75 |
| % | % | Frais de chantier des unités d'ouvrage | 2 % | 1763537.90 | 35270.76 |
|  |  | Coûts directs |  |  | 1798808.66 |
