# Transport de plateforme élévatrice

- Propriété du fichier: CYPE INGENIEROS, S.A.
- Format: FIEBDC-3/2002
- Zone géographique: Gabon
- Devise: XAF
- Coûts indirects: 3.00 %
- Frais généraux: 13.00 %
- Bénéfice: 6.00 %
- TVA: 18.00 %

## P Interventions préalables

### PH Équipements pour travaux en hauteur

#### PHP Plateformes élévatrices

**PHP020** U Transport de plateforme élévatrice.
Transport au site et retrait de nacelle élévatrice à bras articulé, moteur diesel, de 18 m de hauteur maximale de travail.
Critère pour le métré: Nombre d'unités prévues, selon documentation graphique du Projet.
Critère pour le mémoire: On mesurera le nombre d'unités réellement exécutées selon les spécifications du Projet.

| Code | U | Désignation | Quantité | Prix | Montant |
|---|---|---|---|---|---|
| mq07ple020bh | U | Transport au site et retrait de nacelle élévatrice à bras articulé, moteur diesel, de 18 m de hauteur maximale de travail. (matériel) | 1.159 | 68559.05 | 79459.94 |
| % | % | Frais de chantier des unités d'ouvrage | 2 % | 79459.94 | 1589.20 |
|  |  | Coûts directs |  |  | 81049.14 |
