# Protection de mobilier

- Propriété du fichier: CYPE INGENIEROS, S.A.
- Format: FIEBDC-3/2002
- Zone géographique: Gabon
- Devise: XAF
- Coûts indirects: 3.00 %
- Frais généraux: 13.00 %
- Bénéfice: 6.00 %
- TVA: 18.00 %

## P Interventions préalables

### PO Protections temporaires

#### POB Fournitures et mobilier de bureau

**POB050** m³ Protection de mobilier.
Fourniture et mise en place de films de polyéthylène transparent sur le mobilier (approximativement 2 U/m³), se superposant d'au moins 15 cm et fixés avec un ruban adhésif, pour le protéger de la saleté et de la poussière occasionnées par les travaux de réhabilitation. Comprend le retrait postérieur des films, le ramassage et le chargement dans la benne.
Inclut: Mise en place de la protection. Retrait de la protection et chargement dans la benne.
Critère pour le métré: Volume mesuré selon documentation graphique du Projet.
Critère pour le mémoire: On mesurera le volume réellement exécuté selon les spécifications du Projet.

| Code | U | Désignation | Quantité | Prix | Montant |
|---|---|---|---|---|---|
| mt32war020 | m² | Film de polyéthylène transparent, de 0,2 mm d'épaisseur. (matériau) | 5.880 | 142.30 | 836.72 |
| mt32war030 | m | Ruban plastique autoadhésif. (matériau) | 1.680 | 33.20 | 55.78 |
| mo113 | h | Ouvrier d'exécution I/OE1 construction. (main-d'œuvre) | 0.288 | 2561.25 | 737.64 |
| % | % | Frais de chantier des unités d'ouvrage | 2 % | 1630.14 | 32.60 |
|  |  | Coûts directs |  |  | 1662.74 |
