# Ouverture en toiture

- Propriété du fichier: CYPE INGENIEROS, S.A.
- Format: FIEBDC-3/2002
- Zone géographique: Gabon
- Devise: XAF
- Coûts indirects: 3.00 %
- Frais généraux: 13.00 %
- Bénéfice: 6.00 %
- TVA: 18.00 %

## P Interventions préalables

### PP Étude des pathologies

#### PPI Investigations in situ

**PPI090** U Ouverture en toiture.
Exécution d'une ouverture de 60x60 cm pour inspection supérieure de toiture inclinée, avec levage de tous les éléments qui pourraient la composer (couche de protection, matériau de fixation ou de nivellement, couche séparatrice, imperméabilisation, isolation thermique ou forme de pentes), jusqu'à atteindre l'élément porteur résistant, réalisé par piquage manuel et marteau piqueur. Comprend fermeture du trou avec repositionnement des matériaux démolis, nettoyage, récupération des décombres et chargement manuel dans la benne.
Inclut: Retrait de la couverture. Réalisation de l'ouverture. Fermeture du trou. Retrait et stockage des décombres. Chargement des décombres dans la benne.
Critère pour le métré: Nombre d'unités prévues, selon documentation graphique du Projet.
Critère pour le mémoire: On mesurera le nombre d'unités réellement exécutées selon les spécifications du Projet.

| Code | U | Désignation | Quantité | Prix | Montant |
|---|---|---|---|---|---|
| mt51cub010c | m² | Démolition de toiture inclinée composée d'une couche de protection, d'une imperméabilisation, d'une forme de pentes, etc., avec moyens manuels et compresseur avec un marteau pneumatique, comprend le replacement des matériaux démolis. (matériau) | 0.360 | 133716.83 | 48138.06 |
| mo020 | h | Compagnon professionnel III/CP2 construction. (main-d'œuvre) | 1.865 | 4151.67 | 7742.86 |
| mo113 | h | Ouvrier d'exécution I/OE1 construction. (main-d'œuvre) | 1.865 | 2561.25 | 4776.73 |
| % | % | Frais de chantier des unités d'ouvrage | 2 % | 60657.65 | 1213.15 |
|  |  | Coûts directs |  |  | 61870.80 |
