# Essai sur treillis soudés d'un même lot

- Propriété du fichier: CYPE INGENIEROS, S.A.
- Format: FIEBDC-3/2002
- Zone géographique: Gabon
- Devise: XAF
- Coûts indirects: 3.00 %
- Frais généraux: 13.00 %
- Bénéfice: 6.00 %
- TVA: 18.00 %

## Q Contrôle de qualité et essais

### QE Structures en béton

#### QEM Treillis soudés

**QEM010** U Essai sur treillis soudés d'un même lot.
Essai à réaliser en laboratoire accrédité dans le domaine technique correspondant, sur un échantillon de treillis soudés, pris sur site, pour la détermination des caractéristiques suivantes: section moyenne équivalente sur deux treillis du même lot selon NF EN ISO 15630-2, doublé/dédoublé sur deux treillis du même lot selon NF EN ISO 15630-2. Comprend le déplacement au site, la prise d'échantillon et le rapport des résultats.
Inclut: Déplacement sur chantier. Prise d'échantillons. Réalisation des essais. Rédaction d'un rapport des résultats des essais réalisés.
Critère pour le métré: Essai à réaliser, selon documentation du Plan de contrôle de qualité.

| Code | U | Désignation | Quantité | Prix | Montant |
|---|---|---|---|---|---|
| mt49arm040 | U | Essai pour déterminer la section moyenne équivalente sur un échantillon de deux mailles électrosoudées du même lot, selon NF EN ISO 15630-2, comprend le déplacement au site, la prise d'un échantillon et le rapport des résultats. (matériau) | 1.000 | 22932.05 | 22932.05 |
| mt49arm020 | U | Essai pour déterminer la présence ou l'absence de fissures par pliage/dépliage sur un échantillon de deux mailles électrosoudées du même lot, selon NF EN ISO 15630-2, comprend le déplacement au site, la prise d'un échantillon et le rapport des résultats. (matériau) | 1.000 | 14549.22 | 14549.22 |
| % | % | Frais de chantier des unités d'ouvrage | 2 % | 37481.27 | 749.63 |
|  |  | Coûts directs |  |  | 38230.90 |
