# Essai sur entrevous en terre cuite

- Propriété du fichier: CYPE INGENIEROS, S.A.
- Format: FIEBDC-3/2002
- Zone géographique: Gabon
- Devise: XAF
- Coûts indirects: 3.00 %
- Frais généraux: 13.00 %
- Bénéfice: 6.00 %
- TVA: 18.00 %

## Q Contrôle de qualité et essais

### QL Matériaux céramiques

#### QLE Entrevous

**QLE010** U Essai sur entrevous en terre cuite.
Essais à réaliser en laboratoire accrédité dans le domaine technique correspondant, sur un échantillon d'entrevous en terre cuite, pris sur chantier, pour la détermination des caractéristiques suivantes: résistance à la flexion, expansion par humidité selon NF EN 772-19. Comprend le déplacement au site et le rapport des résultats.
Inclut: Déplacement sur chantier. Prise d'échantillons. Réalisation des essais. Rédaction d'un rapport des résultats des essais réalisés.
Critère pour le métré: Essai à réaliser, selon documentation du Plan de contrôle de qualité.
Critère pour le mémoire: Le nombre d'essais réalisés sera mesuré par un laboratoire accrédité selon les spécifications du Projet.

| Code | U | Désignation | Quantité | Prix | Montant |
|---|---|---|---|---|---|
| mt49des010 | U | Répercussion de déplacement sur site pour la prise d'échantillons. (matériau) | 1.000 | 638.20 | 638.20 |
| mt49bvc060 | U | Prise sur chantier d'échantillons d'entrevous en terre cuite, dont le poids ne dépasse pas 50 kg. (matériau) | 1.000 | 27615.05 | 27615.05 |
| mt49bvc020 | U | Essai pour déterminer la résistance à la flexion d'un échantillon d'entrevous en terre cuite. (matériau) | 1.000 | 239868.01 | 239868.01 |
| mt49bvc030 | U | Essai pour déterminer la expansion par humidité d'un échantillon d'entrevous en terre cuite, selon NF EN 772-19. (matériau) | 1.000 | 123120.69 | 123120.69 |
| mt49bvc050 | U | Rapport des résultats des essais réalisés sur un échantillon d'entrevous en terre cuite (matériau) | 1.000 | 82845.15 | 82845.15 |
| % | % | Frais de chantier des unités d'ouvrage | 2 % | 474087.10 | 9481.74 |
|  |  | Coûts directs |  |  | 483568.84 |
