# Essai sur tuiles en terre cuite

- Propriété du fichier: CYPE INGENIEROS, S.A.
- Format: FIEBDC-3/2002
- Zone géographique: Gabon
- Devise: XAF
- Coûts indirects: 3.00 %
- Frais généraux: 13.00 %
- Bénéfice: 6.00 %
- TVA: 18.00 %

## Q Contrôle de qualité et essais

### QL Matériaux céramiques

#### QLT Tuiles

**QLT010** U Essai sur tuiles en terre cuite.
Essais à réaliser en laboratoire accrédité dans le domaine technique correspondant, sur un échantillon de tuile en terre cuite, pris sur site, pour la détermination des caractéristiques suivantes: caractéristiques géométriques et défauts structuraux selon NF EN 1024, résistance à la flexion selon NF EN 538, résistance au gel selon NF EN 539-2. Comprend le déplacement au site et le rapport des résultats.
Inclut: Déplacement sur chantier. Prise d'échantillons. Réalisation des essais. Rédaction d'un rapport des résultats des essais réalisés.
Critère pour le métré: Essai à réaliser, selon documentation du Plan de contrôle de qualité.

| Code | U | Désignation | Quantité | Prix | Montant |
|---|---|---|---|---|---|
| mt49des010 | U | Répercussion de déplacement sur site pour la prise d'échantillons. (matériau) | 1.000 | 638.20 | 638.20 |
| mt49tac020 | U | Prise sur chantier d'échantillons de tuiles en terre cuite, dont le poids ne dépasse pas 50 kg. (matériau) | 1.000 | 25596.96 | 25596.96 |
| mt49tac070 | U | Essai pour déterminer les caractéristiques géométriques et les défauts structuraux d'un échantillon de tuiles en terre cuite, selon NF EN 1024. (matériau) | 1.000 | 85777.41 | 85777.41 |
| mt49tac050 | U | Essai pour déterminer la résistance à la flexion d'un échantillon de tuiles en terre cuite, selon NF EN 538. (matériau) | 1.000 | 256116.22 | 256116.22 |
| mt49tac080 | U | Essai pour déterminer la résistance au gel d'un échantillon de tuiles en terre cuite, selon NF EN 539-2. (matériau) | 1.000 | 214288.30 | 214288.30 |
| mt49tac030 | U | Rapport des résultats des essais réalisés sur un échantillon de tuiles en terre cuite. (matériau) | 1.000 | 76816.75 | 76816.75 |
| % | % | Frais de chantier des unités d'ouvrage | 2 % | 659233.84 | 13184.68 |
|  |  | Coûts directs |  |  | 672418.52 |
