# Mise à la terre indépendante pour installation provisoire de chantier

- Propriété du fichier: CYPE INGENIEROS, S.A.
- Format: FIEBDC-3/2002
- Zone géographique: Gabon
- Devise: XAF
- Coûts indirects: 3.00 %
- Frais généraux: 13.00 %
- Bénéfice: 6.00 %
- TVA: 18.00 %

## S Sécurité et santé

### SC Équipements de protection collective

#### SCS Protection électrique

**SCS050** U Mise à la terre indépendante pour installation provisoire de chantier.
Mise à la terre indépendante, pour installation provisoire de chantier, composée de piquet en acier cuivré de 2 m de longueur, enfoncé dans le terrain, connecté à barrette de mesure, dans un regard en polypropylène de 30x30 cm, excavation préalable avec des moyens manuels et remblayage postérieur de l'arrière avec un matériau granulaire. Comprend le boulon en U pour la connexion du piquet au conducteur de terre et les additifs pour diminuer la résistivité du terrain.
Critère pour le métré: Nombre d'unités prévues, selon Plan général de coordination en matière de sécurité et de protection de la santé.
Critère pour le mémoire: On mesurera le nombre d'unités réellement exécutées selon spécifications d'Étude ou d'Étude Basique de Sécurité et Santé.

| Code | U | Désignation | Quantité | Prix | Montant |
|---|---|---|---|---|---|
| mt35tte010b | U | Électrode pour réseau de prise de terre cuivré avec 300 µm, fabriqué en acier, de 15 mm de diamètre et de 2 m de longueur. (matériau) | 1.000 | 15523.76 | 15523.76 |
| mt35ttc010e | m | Conducteur de cuivre nu, de 25 mm². (matériau) | 0.250 | 4312.16 | 1078.04 |
| mt35tta040 | U | Boulon en U pour connexion du piquet. (matériau) | 1.000 | 862.43 | 862.43 |
| mt35tta010 | U | Regard en polypropylène pour prise de terre, de 300x300 mm, avec couvercle de registre. (matériau) | 1.000 | 63819.91 | 63819.91 |
| mt35tta030 | U | Barrette de mesure de l'installation électrique. (matériau) | 1.000 | 39671.84 | 39671.84 |
| mt35tta060 | U | Sac de 5 kg de sels minéraux pour l'amélioration de la conductivité de mises à terre. (matériau) | 0.333 | 3018.51 | 1005.16 |
| mt35www020 | U | Produits complémentaires pour installations de prise de terre. (matériau) | 1.000 | 991.80 | 991.80 |
| mo119 | h | Compagnon professionnel III/CP2 Sécurité et Santé. (main-d'œuvre) | 0.324 | 4151.67 | 1345.14 |
| mo120 | h | Ouvrier Sécurité et Santé. (main-d'œuvre) | 0.692 | 2561.25 | 1772.39 |
| % | % | Frais de chantier des unités d'ouvrage | 2 % | 126070.47 | 2521.41 |
|  |  | Coûts directs |  |  | 128591.88 |
