# Ensemble d'installations provisoires d'hygiène et de bien-être

- Propriété du fichier: CYPE INGENIEROS, S.A.
- Format: FIEBDC-3/2002
- Zone géographique: Gabon
- Devise: XAF
- Coûts indirects: 3.00 %
- Frais généraux: 13.00 %
- Bénéfice: 6.00 %
- TVA: 18.00 %

## S Sécurité et santé

### SP Installations provisoires d'hygiène et de bien-être

#### SPX Ensemble d'installations provisoires d'hygiène et de bien-être

**SPX010** U Ensemble d'installations provisoires d'hygiène et de bien-être.
Prix: 655957.00
Ensemble des installations provisoires d'hygiène et de bien-être, nécessaires pour le respect des normes en vigueur en matière de Sécurité et Santé au Travail.
Critère d'évaluation économique: Le prix comprend la location, la construction ou l'adaptation de locaux à cette fin, la maintenance dans des conditions sûres pendant toute la période de temps requise et la démolition ou le retrait final.
Critère pour le métré: Nombre d'unités prévues, selon Plan général de coordination en matière de sécurité et de protection de la santé.
Critère pour le mémoire: Amortissement sous forme de location mensuelle, selon les conditions définies dans le contrat souscrit avec l'entreprise fournisseur.

| Code | U | Désignation | Prix |
|---|---|---|---|
| % | % | Frais de chantier des unités d'ouvrage | 0.00 |
