# Marquage de flèches et inscriptions sur les voies routières

- Propriété du fichier: CYPE INGENIEROS, S.A.
- Format: FIEBDC-3/2002
- Zone géographique: Gabon
- Devise: XAF
- Coûts indirects: 3.00 %
- Frais généraux: 13.00 %
- Bénéfice: 6.00 %
- TVA: 18.00 %

## S Sécurité et santé

### SS Signalisation de chantier

#### SSH Signalisation horizontale

**SSH030** m² Marquage de flèches et inscriptions sur les voies routières.
Application manuelle de peinture alkyde couleur bleue, pour marquage de flèches et inscriptions sur les voies routières.
Inclut: Prémarquage. Application manuelle du mélange.
Critère pour le métré: Surface mesurée selon Plan général de coordination en matière de sécurité et de protection de la santé.
Critère pour le mémoire: On mesurera la surface réellement exécutée selon spécifications d'Étude ou d'Étude Basique de Sécurité et Santé.

| Code | U | Désignation | Quantité | Prix | Montant |
|---|---|---|---|---|---|
| mt27mvh030d | kg | Peinture alkyde couleur bleue, selon NF EN 1871. (matériau) | 0.720 | 2604.54 | 1875.27 |
| mo119 | h | Compagnon professionnel III/CP2 Sécurité et Santé. (main-d'œuvre) | 0.130 | 4151.67 | 539.72 |
| mo120 | h | Ouvrier Sécurité et Santé. (main-d'œuvre) | 0.260 | 2561.25 | 665.93 |
| % | % | Frais de chantier des unités d'ouvrage | 2 % | 3080.92 | 61.62 |
|  |  | Coûts directs |  |  | 3142.54 |
