# Interphone collectif

- Propriété du fichier: CYPE INGENIEROS, S.A.
- Format: FIEBDC-3/2002
- Zone géographique: Gabon
- Devise: XAF
- Coûts indirects: 3.00 %
- Frais généraux: 13.00 %
- Bénéfice: 6.00 %
- TVA: 18.00 %

## T Équipements techniques

### TA Installations audiovisuelles

#### TAI Interphones et vidéo

**TAI050** U Interphone collectif.
Installation d'un interphone conventionnel pour 10 logements composé de: plaque extérieure de rue conventionnel avec 10 boutons-poussoirs d'appel, fermeture supérieure et inférieure, alimentateur et 10 téléphones. Comprend, l'ouvre-portes, la visière, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 17.000 | 359.72 | 6115.24 |
| mt40pga010 | m | Câble constitué de conducteurs de cuivre flexible de 8x0,22 mm², avec isolation en PVC et gaine extérieure en PVC blanc. (matériau) | 16.000 | 384.82 | 6157.12 |
| mt40pea030c | m | Câble parallèle constitué de conducteurs de cuivre de 2x1,0 mm². (matériau) | 7.000 | 707.19 | 4950.33 |
| mt40pge030f | U | Kit d'interphone composé de module compact pour audio avec 10 boutons-poussoirs d'appel sur deux colonnes, module de son, fermeture supérieure et inférieure, boîte à encastrer source d'alimentation et 10 téléphones avec appel électronique. (matériau) | 1.000 | 302265.26 | 302265.26 |
| mt40pga062b | U | Visière, pour module compact. (matériau) | 1.000 | 27229.97 | 27229.97 |
| mt40pga050a | U | Ouvre-portes électrique de courant alternatif. (matériau) | 1.000 | 15334.11 | 15334.11 |
| mo003 | h | Compagnon professionnel III/CP2 électricien. (main-d'œuvre) | 23.691 | 4266.11 | 101068.41 |
| mo102 | h | Ouvrier professionnel II/OP électricien. (main-d'œuvre) | 23.691 | 2656.75 | 62941.06 |
| % | % | Frais de chantier des unités d'ouvrage | 2 % | 526061.50 | 10521.23 |
|  |  | Coûts directs |  |  | 536582.73 |
