# Plaque extérieure d'interphone collectif

- Propriété du fichier: CYPE INGENIEROS, S.A.
- Format: FIEBDC-3/2002
- Zone géographique: Gabon
- Devise: XAF
- Coûts indirects: 3.00 %
- Frais généraux: 13.00 %
- Bénéfice: 6.00 %
- TVA: 18.00 %

## T Équipements techniques

### TA Installations audiovisuelles

#### TAI Interphones et vidéo

**TAI060** U Plaque extérieure d'interphone collectif.
Installation de plaque extérieure d'accès supplémentaire d'interphone conventionnel pour 10 logements composée de: plaque extérieure de rue conventionnel avec 10 boutons-poussoirs d'appel, fermeture supérieure et inférieure, alimentateur. Comprend l'ouvre-portes, la visière, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 32.000 | 359.72 | 11511.04 |
| mt40pga010 | m | Câble constitué de conducteurs de cuivre flexible de 8x0,22 mm², avec isolation en PVC et gaine extérieure en PVC blanc. (matériau) | 50.000 | 384.82 | 19241.00 |
| mt40pea030c | m | Câble parallèle constitué de conducteurs de cuivre de 2x1,0 mm². (matériau) | 7.000 | 707.19 | 4950.33 |
| mt40pga020b | U | Boîte à encastrer, pour module compact. (matériau) | 1.000 | 4350.10 | 4350.10 |
| mt40pga062b | U | Visière, pour module compact. (matériau) | 1.000 | 27229.97 | 27229.97 |
| mt40pgp070f | U | Module compact pour audio, avec 10 boutons-poussoirs d'appel sur deux colonnes et fermeture supérieure et inférieure. (matériau) | 1.000 | 86040.02 | 86040.02 |
| mt40pga090b | U | Module de son. (matériau) | 1.000 | 107623.23 | 107623.23 |
| mt40pga050a | U | Ouvre-portes électrique de courant alternatif. (matériau) | 1.000 | 15334.11 | 15334.11 |
| mt40pga130a | U | Source d'alimentation, pour interphone. (matériau) | 1.000 | 21884.37 | 21884.37 |
| mo003 | h | Compagnon professionnel III/CP2 électricien. (main-d'œuvre) | 15.874 | 4266.11 | 67720.23 |
| mo102 | h | Ouvrier professionnel II/OP électricien. (main-d'œuvre) | 15.874 | 2656.75 | 42173.25 |
| % | % | Frais de chantier des unités d'ouvrage | 2 % | 408057.65 | 8161.15 |
|  |  | Coûts directs |  |  | 416218.80 |
