# Meuble base pour lavabo

- Propriété du fichier: CYPE INGENIEROS, S.A.
- Format: FIEBDC-3/2002
- Zone géographique: Gabon
- Devise: XAF
- Coûts indirects: 3.00 %
- Frais généraux: 13.00 %
- Bénéfice: 6.00 %
- TVA: 18.00 %

## T Équipements techniques

### TB Équipements sanitaires

#### TBE Meubles

**TBE010** U Meuble base pour lavabo.
Meuble de salle de bain (module de base), pour lavabo à encastrer dans un plan, avec finition laquée brillante blanc, de 700 mm de largeur. Comprend éléments de fixation. Totalement monté.
Inclut: Implantation de l'emplacement et marquage des points de fixation. Montage du meuble.
Critère pour le métré: Nombre d'unités prévues, selon documentation graphique du Projet.
Critère pour le mémoire: On mesurera le nombre d'unités réellement mises en place selon les spécifications du Projet.

| Code | U | Désignation | Quantité | Prix | Montant |
|---|---|---|---|---|---|
| mt31mes010ec | U | Meuble de salle de bain (module de base), pour lavabo à encastrer dans un plan, avec finition laquée brillante blanc, de 700 mm de largeur. (matériau) | 1.000 | 461104.05 | 461104.05 |
| op00ato010 |  | Tournevis. | 1.000 | 0.00 | 0.00 |
| mo011 | h | Compagnon professionnel III/CP2 monteur. (main-d'œuvre) | 0.665 | 4266.11 | 2836.96 |
| mo080 | h | Ouvrier professionnel II/OP monteur. (main-d'œuvre) | 0.665 | 2661.82 | 1770.11 |
| % | % | Frais de chantier des unités d'ouvrage | 2 % | 465711.12 | 9314.22 |
|  |  | Coûts directs |  |  | 475025.34 |
