# Lave-mains mural, en porcelaine sanitaire

- Propriété du fichier: CYPE INGENIEROS, S.A.
- Format: FIEBDC-3/2002
- Zone géographique: Gabon
- Devise: XAF
- Coûts indirects: 3.00 %
- Frais généraux: 13.00 %
- Bénéfice: 6.00 %
- TVA: 18.00 %

## T Équipements techniques

### TB Équipements sanitaires

#### TBN Lave-mains

**TBN020** U Lave-mains mural, en porcelaine sanitaire.
Lave-mains mural, en porcelaine sanitaire, finition thermo-émaillée, couleur blanche, de 450x370x170 mm, avec un orifice pour la robinetterie et trop-plein, avec vanne d'écoulement en laiton chromé et jeu de fixation à 2 pièces, et évacuation avec siphon bouteille compact pour l'économie d'espace en meubles de bain, en polypropylène couleur blanche. Comprend le silicone pour le scellement des joints.
Critère d'évaluation économique: Le prix ne comprend pas la robinetterie.
Inclut: Implantation. Mise en place et fixation de l'appareil. Montage de la bonde. Connexion au réseau d'évacuation. Contrôle de son bon fonctionnement. Scellement des joints.
Critère pour le métré: Nombre d'unités prévues, selon documentation graphique du Projet.
Critère pour le mémoire: On mesurera le nombre d'unités réellement mises en place selon les spécifications du Projet.

| Code | U | Désignation | Quantité | Prix | Montant |
|---|---|---|---|---|---|
| mt30seg010a | U | Lave-mains mural, en porcelaine sanitaire, finition thermo-émaillée, couleur blanche, de 450x370x170 mm, avec un orifice pour la robinetterie et trop-plein. (matériau) | 1.000 | 44923.18 | 44923.18 |
| mt30asg010a | U | Vanne d'écoulement en laiton chromé, de 60 mm de longueur, avec bouchon d'écoulement intégré extérieur avec bouton d'actionnement. (matériau) | 1.000 | 48018.45 | 48018.45 |
| mt30asg050a | U | Jeu de fixation à 2 pièces, pour lave-mains. (matériau) | 1.000 | 11042.57 | 11042.57 |
| mt30seg021a | U | Semi-colonne de lavabo, en porcelaine sanitaire, finition thermo-émaillée, couleur blanche, de 275x285x325 mm, y compris les éléments de fixation. (matériau) | 1.000 | 50611.78 | 50611.78 |
| mt30asg060f | U | Siphon bouteille compact pour l'économie d'espace en meubles de bain, en polypropylène couleur blanche, avec sortie de 40 mm de diamètre extérieur, pour lavabo, avec joints et coude avec écrou de liaison. (matériau) | 1.000 | 40322.11 | 40322.11 |
| mt30www005 | U | Cartouche de 300 ml de silicone acide monocomposant, fongicide, pour le scellement des joints en milieux humides. (matériau) | 0.012 | 6468.23 | 77.62 |
| op00tal010 |  | Perceuse. | 1.000 | 0.00 | 0.00 |
| op00mar010 |  | Marteau. | 1.000 | 0.00 | 0.00 |
| op00ato010 |  | Tournevis. | 1.000 | 0.00 | 0.00 |
| mo008 | h | Compagnon professionnel III/CP2 plombier. (main-d'œuvre) | 1.522 | 4266.11 | 6493.02 |
| % | % | Frais de chantier des unités d'ouvrage | 2 % | 201488.73 | 4029.77 |
|  |  | Coûts directs |  |  | 205518.50 |
