# Lave-mains avec colonne, en porcelaine sanitaire

- Propriété du fichier: CYPE INGENIEROS, S.A.
- Format: FIEBDC-3/2002
- Zone géographique: Gabon
- Devise: XAF
- Coûts indirects: 3.00 %
- Frais généraux: 13.00 %
- Bénéfice: 6.00 %
- TVA: 18.00 %

## T Équipements techniques

### TB Équipements sanitaires

#### TBN Lave-mains

**TBN030** U Lave-mains avec colonne, en porcelaine sanitaire.
Lave-mains mural, en porcelaine sanitaire, finition thermo-émaillée, couleur blanche, de 450x370x170 mm, avec un orifice pour la robinetterie et trop-plein, avec vanne d'écoulement en laiton chromé et jeu de fixation à 2 pièces, avec colonne de lavabo, en porcelaine sanitaire, finition thermo-émaillée, couleur blanche, et évacuation avec siphon bouteille en ABS, finition brillante imitation chrome. Comprend le jeu de fixation et le silicone pour le scellement des joints.
Critère d'évaluation économique: Le prix ne comprend pas la robinetterie.
Inclut: Implantation. Mise en place et fixation de l'appareil. Montage de la bonde. Connexion au réseau d'évacuation. Contrôle de son bon fonctionnement. Scellement des joints.
Critère pour le métré: Nombre d'unités prévues, selon documentation graphique du Projet.
Critère pour le mémoire: On mesurera le nombre d'unités réellement mises en place selon les spécifications du Projet.

| Code | U | Désignation | Quantité | Prix | Montant |
|---|---|---|---|---|---|
| mt30seg010a | U | Lave-mains mural, en porcelaine sanitaire, finition thermo-émaillée, couleur blanche, de 450x370x170 mm, avec un orifice pour la robinetterie et trop-plein. (matériau) | 1.000 | 44923.18 | 44923.18 |
| mt30asg010a | U | Vanne d'écoulement en laiton chromé, de 60 mm de longueur, avec bouchon d'écoulement intégré extérieur avec bouton d'actionnement. (matériau) | 1.000 | 48018.45 | 48018.45 |
| mt30asg050a | U | Jeu de fixation à 2 pièces, pour lave-mains. (matériau) | 1.000 | 11042.57 | 11042.57 |
| mt30asg070aa | U | Siphon bouteille en ABS, finition brillante imitation chrome, avec sortie de 32 mm de diamètre extérieur, pour lavabo, avec enjoliveur. (matériau) | 1.000 | 40740.39 | 40740.39 |
| mt30seg022a | U | Colonne de lavabo, en porcelaine sanitaire, finition thermo-émaillée, couleur blanche, de 190x170x700 mm. (matériau) | 1.000 | 50611.78 | 50611.78 |
| mt30www005 | U | Cartouche de 300 ml de silicone acide monocomposant, fongicide, pour le scellement des joints en milieux humides. (matériau) | 0.012 | 6468.23 | 77.62 |
| op00ato010 |  | Tournevis. | 1.000 | 0.00 | 0.00 |
| op00mar010 |  | Marteau. | 1.000 | 0.00 | 0.00 |
| op00tal010 |  | Perceuse. | 1.000 | 0.00 | 0.00 |
| mo008 | h | Compagnon professionnel III/CP2 plombier. (main-d'œuvre) | 1.903 | 4266.11 | 8118.41 |
| % | % | Frais de chantier des unités d'ouvrage | 2 % | 203532.40 | 4070.65 |
|  |  | Coûts directs |  |  | 207603.05 |
