# Barre d'appui pour personnes à mobilité réduite, en réadaptation et du troisième âge

- Propriété du fichier: CYPE INGENIEROS, S.A.
- Format: FIEBDC-3/2002
- Zone géographique: Gabon
- Devise: XAF
- Coûts indirects: 3.00 %
- Frais généraux: 13.00 %
- Bénéfice: 6.00 %
- TVA: 18.00 %

## T Équipements techniques

### TB Équipements sanitaires

#### TBQ Équipements et accessoires PMR

**TBQ100** U Barre d'appui pour personnes à mobilité réduite, en réadaptation et du troisième âge.
Barre double d'appui pour personnes à mobilité réduite, en réadaptation et du troisième âge, pour WC, placée au sol, rabattable, en forme de P, en acier inoxydable AISI 304 couleur blanche, de dimensions totales 685x130 mm avec tube de 33 mm de diamètre extérieur et 1,5 mm d'épaisseur, avec porte-rouleaux de papier hygiénique. Comprend les éléments de fixation.
Inclut: Implantation et tracé sur le parement de l'emplacement de la barre. Mise en place, nivellement et fixation des éléments de support. Nettoyage de l'élément.
Critère pour le métré: Nombre d'unités prévues, selon documentation graphique du Projet.
Critère pour le mémoire: On mesurera le nombre d'unités réellement mises en place selon les spécifications du Projet.

| Code | U | Désignation | Quantité | Prix | Montant |
|---|---|---|---|---|---|
| mt31abp136de | U | Barre double d'appui pour personnes à mobilité réduite, en réadaptation et du troisième âge, pour WC, placée au sol, rabattable, en forme de P, en acier inoxydable AISI 304 couleur blanche, de dimensions totales 685x130 mm avec tube de 33 mm de diamètre extérieur et 1,5 mm d'épaisseur, avec porte-rouleaux de papier hygiénique, y compris fixations en acier inoxydable. (matériau) | 1.000 | 172423.04 | 172423.04 |
| op00ato010 |  | Tournevis. | 1.000 | 0.00 | 0.00 |
| op00tal010 |  | Perceuse. | 1.000 | 0.00 | 0.00 |
| mo107 | h | Ouvrier professionnel II/OP plombier. (main-d'œuvre) | 1.015 | 2656.75 | 2696.60 |
| % | % | Frais de chantier des unités d'ouvrage | 2 % | 175119.64 | 3502.39 |
|  |  | Coûts directs |  |  | 178622.03 |
