# Barre d'appui pour personnes à mobilité réduite, en réadaptation et du troisième âge

- Propriété du fichier: CYPE INGENIEROS, S.A.
- Format: FIEBDC-3/2002
- Zone géographique: Gabon
- Devise: XAF
- Coûts indirects: 3.00 %
- Frais généraux: 13.00 %
- Bénéfice: 6.00 %
- TVA: 18.00 %

## T Équipements techniques

### TB Équipements sanitaires

#### TBQ Équipements et accessoires PMR

**TBQ100** U Barre d'appui pour personnes à mobilité réduite, en réadaptation et du troisième âge.
Barre d'appui pour personnes à mobilité réduite, en réadaptation et du troisième âge, pour baignoire, de forme à trois pans, en acier inoxydable AISI 304 finition mate, de dimensions totales 795x560x795 mm avec tube de 33 mm de diamètre extérieur et 1,5 mm d'épaisseur. Comprend les éléments de fixation.
Inclut: Implantation et tracé sur le parement de l'emplacement de la barre. Mise en place, nivellement et fixation des éléments de support. Nettoyage de l'élément.
Critère pour le métré: Nombre d'unités prévues, selon documentation graphique du Projet.
Critère pour le mémoire: On mesurera le nombre d'unités réellement mises en place selon les spécifications du Projet.

| Code | U | Désignation | Quantité | Prix | Montant |
|---|---|---|---|---|---|
| mt31abp137cM | U | Barre d'appui pour personnes à mobilité réduite, en réadaptation et du troisième âge, pour baignoire, de forme à trois pans, en acier inoxydable AISI 304 finition mate, de dimensions totales 795x560x795 mm avec tube de 33 mm de diamètre extérieur et 1,5 mm d'épaisseur, y compris fixations en acier inoxydable. (matériau) | 1.000 | 117703.76 | 117703.76 |
| op00ato010 |  | Tournevis. | 1.000 | 0.00 | 0.00 |
| op00tal010 |  | Perceuse. | 1.000 | 0.00 | 0.00 |
| mo107 | h | Ouvrier professionnel II/OP plombier. (main-d'œuvre) | 1.015 | 2656.75 | 2696.60 |
| % | % | Frais de chantier des unités d'ouvrage | 2 % | 120400.36 | 2408.01 |
|  |  | Coûts directs |  |  | 122808.37 |
