# Distributeur de papier serviette

- Propriété du fichier: CYPE INGENIEROS, S.A.
- Format: FIEBDC-3/2002
- Zone géographique: Gabon
- Devise: XAF
- Coûts indirects: 3.00 %
- Frais généraux: 13.00 %
- Bénéfice: 6.00 %
- TVA: 18.00 %

## T Équipements techniques

### TB Équipements sanitaires

#### TBT Distributeurs

**TBT040** U Distributeur de papier serviette.
Distributeur de serviettes en papier zigzag, en acier inoxydable AISI 430 avec finition satiné, de 305x266x120 mm, pour 400 serviettes, pliées en C.
Inclut: Implantation. Mise en place et fixation.
Critère pour le métré: Nombre d'unités prévues, selon documentation graphique du Projet.
Critère pour le mémoire: On mesurera le nombre d'unités réellement mises en place selon les spécifications du Projet.

| Code | U | Désignation | Quantité | Prix | Montant |
|---|---|---|---|---|---|
| mt31abp080a | U | Distributeur de serviettes en papier zigzag, en acier inoxydable AISI 430 avec finition satiné, de 305x266x120 mm, pour 400 serviettes, pliées en C. (matériau) | 1.000 | 42078.88 | 42078.88 |
| op00ato010 |  | Tournevis. | 1.000 | 0.00 | 0.00 |
| op00tal010 |  | Perceuse. | 1.000 | 0.00 | 0.00 |
| mo107 | h | Ouvrier professionnel II/OP plombier. (main-d'œuvre) | 0.190 | 2656.75 | 504.78 |
| % | % | Frais de chantier des unités d'ouvrage | 2 % | 42583.66 | 851.67 |
|  |  | Coûts directs |  |  | 43435.33 |
