# Compteur calorifique

- Propriété du fichier: CYPE INGENIEROS, S.A.
- Format: FIEBDC-3/2002
- Zone géographique: Gabon
- Devise: XAF
- Coûts indirects: 3.00 %
- Frais généraux: 13.00 %
- Bénéfice: 6.00 %
- TVA: 18.00 %

## T Équipements techniques

### TC ECS et chauffage

#### TCE Systèmes de conduction d'eau

**TCE300** U Compteur calorifique.
Compteur d'énergie pour chauffage, à jet simple, diamètre nominal 1/2", pour débit nominal 1,5 m³/h, avec sortie via radio, constitué d'un compteur volumétrique, un module électronique pour lecture de données, extractible, pour mesure des températures du compteur d'énergie et configuration de la quantité de pulsations avec batterie interne de 3 V et deux sondes de température, une pour l'aller et une pour le retour, avec T porte-sonde de température, de 1/2" de diamètre.
Inclut: Implantation. Mise en place. Connexion. Contrôle de son bon fonctionnement.
Critère pour le métré: Nombre d'unités prévues, selon documentation graphique du Projet.
Critère pour le mémoire: On mesurera le nombre d'unités réellement exécutées selon les spécifications du Projet.

| Code | U | Désignation | Quantité | Prix | Montant |
|---|---|---|---|---|---|
| mt38alb730cc | U | Compteur d'énergie pour chauffage, à jet simple, diamètre nominal 1/2", pour débit nominal 1,5 m³/h, avec sortie via radio, constitué d'un compteur volumétrique, un module électronique pour lecture de données, extractible, pour mesure des températures du compteur d'énergie et configuration de la quantité de pulsations avec batterie interne de 3 V et deux sondes de température, une pour l'aller et une pour le retour. (matériau) | 1.000 | 243662.32 | 243662.32 |
| mt38alb732a | U | Jeu de raccords, de 1/2" de diamètre, pour compteur d'énergie. (matériau) | 1.000 | 3100.29 | 3100.29 |
| mt38alb731a | U | T porte-sonde de température, de 1/2" de diamètre, pour compteur d'énergie. (matériau) | 2.000 | 12739.19 | 25478.38 |
| mt38www012 | U | Produits complémentaires pour installation de chauffage et d'E.C.S. (matériau) | 0.050 | 1811.11 | 90.56 |
| mo004 | h | Compagnon professionnel III/CP2 chauffagiste. (main-d'œuvre) | 0.485 | 4266.11 | 2069.06 |
| % | % | Frais de chantier des unités d'ouvrage | 2 % | 274400.61 | 5488.01 |
|  |  | Coûts directs |  |  | 279888.62 |
