# Régulateur de débit

- Propriété du fichier: CYPE INGENIEROS, S.A.
- Format: FIEBDC-3/2002
- Zone géographique: Gabon
- Devise: XAF
- Coûts indirects: 3.00 %
- Frais généraux: 13.00 %
- Bénéfice: 6.00 %
- TVA: 18.00 %

## T Équipements techniques

### TC ECS et chauffage

#### TCE Systèmes de conduction d'eau

**TCE360** U Régulateur de débit.
Mesureur de débit avec vanne de régulation et d'isolement, avec lecture directe par le bypass, en laiton, de 1 1/2", champ de régulation de 30 à 120 l/min, modèle, pour une pression maximale de travail de 10 bar et une température maximale de 100°C. Comprend les éléments de montage et les accessoires nécessaires à son bon fonctionnement.
Inclut: Implantation. Mise en place. Connexion. Contrôle de son bon fonctionnement.
Critère pour le métré: Nombre d'unités prévues, selon documentation graphique du Projet.
Critère pour le mémoire: On mesurera le nombre d'unités réellement exécutées selon les spécifications du Projet.

| Code | U | Désignation | Quantité | Prix | Montant |
|---|---|---|---|---|---|
| mt38pol602s | U | Mesureur de débit avec vanne de régulation et d'isolement, avec lecture directe par le bypass, en laiton, de 1 1/2", champ de régulation de 30 à 120 l/min, modèle, pour une pression maximale de travail de 10 bar et une température maximale de 100°C. (matériau) | 1.000 | 450942.03 | 450942.03 |
| mt38www012 | U | Produits complémentaires pour installation de chauffage et d'E.C.S. (matériau) | 0.050 | 1811.11 | 90.56 |
| mo004 | h | Compagnon professionnel III/CP2 chauffagiste. (main-d'œuvre) | 0.485 | 4266.11 | 2069.06 |
| % | % | Frais de chantier des unités d'ouvrage | 2 % | 453101.65 | 9062.03 |
|  |  | Coûts directs |  |  | 462163.68 |
