# Point de remplissage

- Propriété du fichier: CYPE INGENIEROS, S.A.
- Format: FIEBDC-3/2002
- Zone géographique: Gabon
- Devise: XAF
- Coûts indirects: 3.00 %
- Frais généraux: 13.00 %
- Bénéfice: 6.00 %
- TVA: 18.00 %

## T Équipements techniques

### TC ECS et chauffage

#### TCE Systèmes de conduction d'eau

**TCE010** U Point de remplissage.
Point de remplissage du réseau de distribution d'eau, pour un système de chauffage, formé de 2 m de tube en polyéthylène réticulé (PE-Xa), avec barrière d'oxygène (EVOH), de 16 mm de diamètre extérieur et 2 mm d'épaisseur, PN=6 atm, fourni en rouleaux, placé superficiellement, avec isolation par coquille flexible en mousse élastomère, vannes d'isolement, clapet antipollution, compteur d'eau et clapet de non retour. Comprend le matériau auxiliaire pour le montage et la fixation à l'ouvrage, les accessoires et les pièces spéciales.
Inclut: Implantation. Mise en place et fixation. Mise en place de l'isolant.
Critère pour le métré: Nombre d'unités prévues, selon documentation graphique du Projet.
Critère pour le mémoire: On mesurera le nombre d'unités réellement exécutées selon les spécifications du Projet.

| Code | U | Désignation | Quantité | Prix | Montant |
|---|---|---|---|---|---|
| mt37tpu413a | U | Matériau auxiliaire pour montage et fixation à l'ouvrage des tuyaux en polyéthylène réticulé (PE-Xa) avec barrière d'oxygène (EVOH), de 16 mm de diamètre extérieur. (matériau) | 2.000 | 129.91 | 259.82 |
| mt37tpu013ae | m | Tube en polyéthylène réticulé (PE-Xa), avec barrière d'oxygène (EVOH), de 16 mm de diamètre extérieur et 2 mm d'épaisseur, PN=6 atm, fourni en rouleaux, selon NF EN ISO 15875-2, avec le prix augmenté de 20% pour cause d'accessoires et pièces spéciales. (matériau) | 2.000 | 3117.95 | 6235.90 |
| mt37sve010b | U | Vanne à sphère en laiton nickelé à visser de 1/2". (matériau) | 2.000 | 4266.45 | 8532.90 |
| mt37www060b | U | Clapet antipollution de laiton, avec tamis en acier inoxydable avec perforations de 0,4 mm de diamètre, avec filet de 1/2", pour une pression maximale de travail de 16 bar et une température maximale de 110°C. (matériau) | 1.000 | 3630.84 | 3630.84 |
| mt37cic020a | U | Compteur d'eau froide, à visser, de 1/2" de diamètre. (matériau) | 1.000 | 38214.33 | 38214.33 |
| mt37svr010a | U | Clapet de non retour en laiton à visser de 1/2". (matériau) | 1.000 | 3708.45 | 3708.45 |
| mt17coe050bc | m | Coquille de mousse élastomérique, de 16 mm de diamètre intérieur et 22,0 mm d'épaisseur mm d'épaisseur, à base de caoutchouc synthétique flexible, de structure cellulaire fermée. (matériau) | 2.000 | 5864.53 | 11729.06 |
| mt17coe110 | l | Adhésif pour coquille élastomérique. (matériau) | 0.050 | 16395.49 | 819.77 |
| mo004 | h | Compagnon professionnel III/CP2 chauffagiste. (main-d'œuvre) | 0.509 | 4266.11 | 2171.45 |
| mo103 | h | Ouvrier professionnel II/OP chauffagiste. (main-d'œuvre) | 0.509 | 2656.75 | 1352.29 |
| % | % | Frais de chantier des unités d'ouvrage | 2 % | 76654.81 | 1533.10 |
|  |  | Coûts directs |  |  | 78187.91 |
