# Pompe de circulation "EBARA"

- Propriété du fichier: CYPE INGENIEROS, S.A.
- Format: FIEBDC-3/2002
- Zone géographique: Gabon
- Devise: XAF
- Coûts indirects: 3.00 %
- Frais généraux: 13.00 %
- Bénéfice: 6.00 %
- TVA: 18.00 %

## T Équipements techniques

### TC ECS et chauffage

#### TCE Systèmes de conduction d'eau

**TCE090** U Pompe de circulation "EBARA".
Pompe circulatrice, à rotor humide, de fonte de fer, avec moteur à aimant permanent, avec variateur de fréquence incorporé et ventilation automatique, avec deux modes de fonctionnement sélectionnables depuis le bouton de la boîte de connexions (vitesse constante et pression proportionnelle),modèle Ego W1 25/40-130 "EBARA", de 130 mm de longueur, connexions vissées de 1 1/2" de diamètre, pression maximale de travail 10 bar, intervalle de température du liquide conduit de 10 à 110°C, isolation classe F, protection IP44, alimentation monophasée à 230 V, poids 2,5 kg. Comprend le pont de manomètres constitué d'un manomètre, de vannes à sphère et d'un tuyau en cuivre; les éléments de montage; la boîte des connexions électriques avec le condensateur et les accessoires nécessaires à son bon fonctionnement.
Inclut: Implantation. Mise en place de la pompe de circulation. Connexion au réseau de distribution. Contrôle de son bon fonctionnement.
Critère pour le métré: Nombre d'unités prévues, selon documentation graphique du Projet.
Critère pour le mémoire: On mesurera le nombre d'unités réellement exécutées selon les spécifications du Projet.

| Code | U | Désignation | Quantité | Prix | Montant |
|---|---|---|---|---|---|
| mt37bce252a | U | Pompe circulatrice, à rotor humide, de fonte de fer, avec moteur à aimant permanent, avec variateur de fréquence incorporé et ventilation automatique, avec deux modes de fonctionnement sélectionnables depuis le bouton de la boîte de connexions (vitesse constante et pression proportionnelle),modèle Ego W1 25/40-130 "EBARA", de 130 mm de longueur, connexions vissées de 1 1/2" de diamètre, pression maximale de travail 10 bar, intervalle de température du liquide conduit de 10 à 110°C, isolation classe F, protection IP44, alimentation monophasée à 230 V, poids 2,5 kg. (matériau) | 1.000 | 239755.89 | 239755.89 |
| mt37sve010d | U | Vanne à sphère en laiton nickelé à visser de 1". (matériau) | 2.000 | 10482.08 | 20964.16 |
| mt37www060d | U | Clapet antipollution de laiton, avec tamis en acier inoxydable avec perforations de 0,4 mm de diamètre, avec filet de 1", pour une pression maximale de travail de 16 bar et une température maximale de 110°C. (matériau) | 1.000 | 7865.37 | 7865.37 |
| mt37svr010c | U | Clapet de non retour en laiton à visser de 1". (matériau) | 1.000 | 6968.44 | 6968.44 |
| mt37www050c | U | Manchon antivibration, en caoutchouc, avec filet de 1", pour une pression maximale de travail de 10 bar. (matériau) | 2.000 | 21293.43 | 42586.86 |
| mt42www040 | U | Manomètre avec bain de glycérine et diamètre de sphère de 100 mm, avec prise verticale, pour montage fileté de 1/2", échelle de pression de 0 à 5 bar. (matériau) | 1.000 | 37334.65 | 37334.65 |
| mt37sve010b | U | Vanne à sphère en laiton nickelé à visser de 1/2". (matériau) | 2.000 | 4266.45 | 8532.90 |
| mt37tca010ba | m | Tube en cuivre rigide avec paroi de 1 mm d'épaisseur et 13/15 mm de diamètre, selon NF EN 1057. (matériau) | 0.350 | 4156.92 | 1454.92 |
| mt35aia090aa | m | Tube rigide en PVC, branchable, courbable à chaud, de couleur noire, de 16 mm de diamètre nominal, pour climatisation fixe en surface. Résistance à la compression 1250 N, résistance à l'impact 2 joules, température de travail -5°C jusqu'à 60°C, avec degré de protection IP547 selon NF EN 60529, propriétés électriques: isolant, non propagateur de la flamme. Selon NF EN 61386-1 et NF EN 61386-22. Comprend les colliers, les éléments de fixation et les accessoires (courbes, manchons, tés, coudes et courbes flexibles). (matériau) | 3.000 | 1062.43 | 3187.29 |
| mt35cun040rb | m | Câble unipolaire H07V-K, sa tension assignée étant de 450/750 V, réaction au feu classe Eca selon FR EN 50575, avec conducteur multifilaire de cuivre de 2,5 mm² de section, avec isolation de PVC. (matériau) | 9.000 | 267.35 | 2406.15 |
| mo005 | h | Compagnon professionnel III/CP2 installateur de climatisation. (main-d'œuvre) | 3.634 | 4266.11 | 15503.04 |
| mo104 | h | Ouvrier professionnel II/OP installateur de climatisation. (main-d'œuvre) | 3.634 | 2656.75 | 9654.63 |
| % | % | Frais de chantier des unités d'ouvrage | 2 % | 396214.30 | 7924.29 |
|  |  | Coûts directs |  |  | 404138.59 |
