# Équipement prémonté avec compteur d'eau

- Propriété du fichier: CYPE INGENIEROS, S.A.
- Format: FIEBDC-3/2002
- Zone géographique: Gabon
- Devise: XAF
- Coûts indirects: 3.00 %
- Frais généraux: 13.00 %
- Bénéfice: 6.00 %
- TVA: 18.00 %

## T Équipements techniques

### TC ECS et chauffage

#### TCE Systèmes de conduction d'eau

**TCE350** U Équipement prémonté avec compteur d'eau.
Équipement prémonté pour distribution d'E.C.S. à logement, avec compteur de 2,5 m³/h de débit nominal et DN 15 mm à relevé direct, avec vanne d'isolement, vanne d'isolement avec fonction de non retour, et carcasse en polyéthylène expansé de 15 mm d'épaisseur pour isolation thermique.
Inclut: Implantation. Mise en place. Connexion.
Critère pour le métré: Nombre d'unités prévues, selon documentation graphique du Projet.
Critère pour le mémoire: On mesurera le nombre d'unités réellement exécutées selon les spécifications du Projet.

| Code | U | Désignation | Quantité | Prix | Montant |
|---|---|---|---|---|---|
| mt38alb780aaa | U | Équipement prémonté pour distribution d'E.C.S. à logement, avec compteur de 2,5 m³/h de débit nominal et DN 15 mm à relevé direct, avec vanne d'isolement, vanne d'isolement avec fonction de non retour, et carcasse en polyéthylène expansé de 15 mm d'épaisseur pour isolation thermique. (matériau) | 1.000 | 107544.81 | 107544.81 |
| mt38www012 | U | Produits complémentaires pour installation de chauffage et d'E.C.S. (matériau) | 1.000 | 1811.11 | 1811.11 |
| mo004 | h | Compagnon professionnel III/CP2 chauffagiste. (main-d'œuvre) | 1.211 | 4266.11 | 5166.26 |
| % | % | Frais de chantier des unités d'ouvrage | 2 % | 114522.18 | 2290.44 |
|  |  | Coûts directs |  |  | 116812.62 |
