# Séparateur de solides en suspension

- Propriété du fichier: CYPE INGENIEROS, S.A.
- Format: FIEBDC-3/2002
- Zone géographique: Gabon
- Devise: XAF
- Coûts indirects: 3.00 %
- Frais généraux: 13.00 %
- Bénéfice: 6.00 %
- TVA: 18.00 %

## T Équipements techniques

### TC ECS et chauffage

#### TCE Systèmes de conduction d'eau

**TCE450** U Séparateur de solides en suspension.
Séparateur de solides en suspension, connexions de 3/4" de diamètre femelle, avec vanne de décharge des solides. Comprend les éléments de montage et les accessoires nécessaires à son bon fonctionnement.
Inclut: Implantation. Connexion et contrôle de son bon fonctionnement.
Critère pour le métré: Nombre d'unités prévues, selon documentation graphique du Projet.
Critère pour le mémoire: On mesurera le nombre d'unités réellement exécutées selon les spécifications du Projet.

| Code | U | Désignation | Quantité | Prix | Montant |
|---|---|---|---|---|---|
| mt38alb900a | U | Séparateur de solides en suspension, connexions de 3/4" de diamètre femelle, avec vanne de décharge des solides. (matériau) | 1.000 | 67660.64 | 67660.64 |
| mt38www012 | U | Produits complémentaires pour installation de chauffage et d'E.C.S. (matériau) | 0.100 | 1811.11 | 181.11 |
| mo004 | h | Compagnon professionnel III/CP2 chauffagiste. (main-d'œuvre) | 0.121 | 4266.11 | 516.20 |
| mo103 | h | Ouvrier professionnel II/OP chauffagiste. (main-d'œuvre) | 0.121 | 2656.75 | 321.47 |
| % | % | Frais de chantier des unités d'ouvrage | 2 % | 68679.42 | 1373.59 |
|  |  | Coûts directs |  |  | 70053.01 |
