# Chauffe-eau gaz à accumulation, à condensation

- Propriété du fichier: CYPE INGENIEROS, S.A.
- Format: FIEBDC-3/2002
- Zone géographique: Gabon
- Devise: XAF
- Coûts indirects: 3.00 %
- Frais généraux: 13.00 %
- Bénéfice: 6.00 %
- TVA: 18.00 %

## T Équipements techniques

### TC ECS et chauffage

#### TCG Gaz

**TCG020** U Chauffe-eau gaz à accumulation, à condensation.
Chauffe-eau gaz à accumulation naturelle, à condensation, pour le service d'E.C.S., de sol, chambre de combustion étanche et tirage forcé, capacité utile 129 l, diamètre 560 mm, hauteur 1270 mm, puissance utile 36 kW, brûleur de prémélange avec faible émission de NOx, allumeur électronique, tonneau en acier inoxydable, isolation thermique de 50 mm d'épaisseur de mousse de polyuréthane sans CFC, panneau de contrôle avec diagnostic digital de la température et de l'état, vanne de vidange et groupe de sécurité, sans inclure le conduit pour l'évacuation des produits de la combustion. Comprend le support et les ancrages de fixation verticale, les vannes à sphère, vanne de sécurité et les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38agc060a | U | Chauffe-eau gaz à accumulation naturelle, à condensation, pour le service d'E.C.S., de sol, chambre de combustion étanche et tirage forcé, capacité utile 129 l, diamètre 560 mm, hauteur 1270 mm, puissance utile 36 kW, brûleur de prémélange avec faible émission de NOx, allumeur électronique, tonneau en acier inoxydable, isolation thermique de 50 mm d'épaisseur de mousse de polyuréthane sans CFC, panneau de contrôle avec diagnostic digital de la température et de l'état, vanne de vidange et groupe de sécurité. (matériau) | 1.000 | 4689534.73 | 4689534.73 |
| mt37sve010d | U | Vanne à sphère en laiton nickelé à visser de 1". (matériau) | 2.000 | 10482.08 | 20964.16 |
| mt37svs010c | U | Vanne de sécurité, en laiton, avec filet de 1/2" de diamètre, réglé à 6 bar de pression. (matériau) | 1.000 | 3814.71 | 3814.71 |
| mt38www011 | U | Produits complémentaires pour installations d'E.C.S. (matériau) | 1.000 | 1250.53 | 1250.53 |
| mo004 | h | Compagnon professionnel III/CP2 chauffagiste. (main-d'œuvre) | 5.082 | 4266.11 | 21680.37 |
| mo103 | h | Ouvrier professionnel II/OP chauffagiste. (main-d'œuvre) | 5.082 | 2656.75 | 13501.60 |
| % | % | Frais de chantier des unités d'ouvrage | 2 % | 4750746.10 | 95014.92 |
|  |  | Coûts directs |  |  | 4845761.02 |
