# Radiateur à panneaux

- Propriété du fichier: CYPE INGENIEROS, S.A.
- Format: FIEBDC-3/2002
- Zone géographique: Gabon
- Devise: XAF
- Coûts indirects: 3.00 %
- Frais généraux: 13.00 %
- Bénéfice: 6.00 %
- TVA: 18.00 %

## T Équipements techniques

### TC ECS et chauffage

#### TCM Émetteurs à eau

**TCM030** U Radiateur à panneaux.
Radiateur à simple panneau, en tôle d'acier, dans les installations d'eau chaude jusqu'à 6 bar et 110°C, de 300x300x47 mm, émission calorifique 86 kcal/h pour une différence moyenne de température de 50°C entre le radiateur et le milieu ambiant, selon NF EN 442-1, y compris couvercles, réductions et joints, dans l'installation de chauffage centralisée par eau, avec système bitube. Comprend vanne thermostatique, détenteur, purgeur automatique, ancrages, supports, raccords de connexion au tuyau de distribution, plafonds et tous les accessoires nécessaires à son bon fonctionnement. Totalement monté, connecté et testé.
Inclut: Implantation à l'aide d'un plan. Fixation au parement via des éléments d'ancrage. Emplacement et fixation des unités. Montage des accessoires. Connexion au réseau de conduction d'eau.
Critère pour le métré: Nombre d'unités prévues, selon documentation graphique du Projet.
Critère pour le mémoire: On mesurera le nombre d'unités réellement exécutées selon les spécifications du Projet.

| Code | U | Désignation | Quantité | Prix | Montant |
|---|---|---|---|---|---|
| mt38emi300aaa1 | U | Radiateur à simple panneau, en tôle d'acier, dans les installations d'eau chaude jusqu'à 6 bar et 110°C, de 300x300x47 mm, émission calorifique 86 kcal/h pour une différence moyenne de température de 50°C entre le radiateur et le milieu ambiant, selon NF EN 442-1, y compris couvercles, réductions et joints. (matériau) | 1.000 | 19835.92 | 19835.92 |
| mt38emi301 | U | Kit pour montage de radiateur en tôle d'acier, composé de supports, purgeur automatique, spray de peinture pour retouches et autres accessoires nécessaires. (matériau) | 1.000 | 7416.91 | 7416.91 |
| mt38emi113 | U | Kit pour connexion de radiateur en tôle d'acier au tuyau de distribution, composé de vanne thermostatique, détenteur, liaisons et autres accessoires nécessaires. (matériau) | 1.000 | 22250.73 | 22250.73 |
| mo004 | h | Compagnon professionnel III/CP2 chauffagiste. (main-d'œuvre) | 0.403 | 4266.11 | 1719.24 |
| mo103 | h | Ouvrier professionnel II/OP chauffagiste. (main-d'œuvre) | 0.403 | 2656.75 | 1070.67 |
| % | % | Frais de chantier des unités d'ouvrage | 2 % | 52293.47 | 1045.87 |
|  |  | Coûts directs |  |  | 53339.34 |
