# Bouche de charge pour réservoir de combustible liquide

- Propriété du fichier: CYPE INGENIEROS, S.A.
- Format: FIEBDC-3/2002
- Zone géographique: Gabon
- Devise: XAF
- Coûts indirects: 3.00 %
- Frais généraux: 13.00 %
- Bénéfice: 6.00 %
- TVA: 18.00 %

## T Équipements techniques

### TC ECS et chauffage

#### TCQ Combustibles liquides

**TCQ140** U Bouche de charge pour réservoir de combustible liquide.
Bouche de charge pour réservoir de combustible liquide, en laiton, de 2 1/2", mise en place vie l'union vissée et logée dans un regard de récupération des écoulements en polyéthylène haute densité. Totalement montée, connectée et testée.
Inclut: Implantation. Mise en place du regard. Montage, mise en place et fixation de la bouche de charge. Connexion. Mise en place du couvercle.
Critère pour le métré: Nombre d'unités prévues, selon documentation graphique du Projet.
Critère pour le mémoire: On mesurera le nombre d'unités réellement exécutées selon les spécifications du Projet.

| Code | U | Désignation | Quantité | Prix | Montant |
|---|---|---|---|---|---|
| mt38dep003b | U | Bouche de charge, en laiton, de 2 1/2", à visser. (matériau) | 1.000 | 25272.43 | 25272.43 |
| mt38dep750a | U | Regard de récupération des écoulements, en polyéthylène haute densité, de 394 mm de diamètre et 381 mm de hauteur, avec couvercle en fonte de fer et vanne de drainage. (matériau) | 1.000 | 191571.86 | 191571.86 |
| mo020 | h | Compagnon professionnel III/CP2 construction. (main-d'œuvre) | 0.246 | 4151.67 | 1021.31 |
| mo113 | h | Ouvrier d'exécution I/OE1 construction. (main-d'œuvre) | 0.246 | 2561.25 | 630.07 |
| mo004 | h | Compagnon professionnel III/CP2 chauffagiste. (main-d'œuvre) | 0.246 | 4266.11 | 1049.46 |
| mo103 | h | Ouvrier professionnel II/OP chauffagiste. (main-d'œuvre) | 0.246 | 2656.75 | 653.56 |
| % | % | Frais de chantier des unités d'ouvrage | 2 % | 220198.69 | 4403.97 |
|  |  | Coûts directs |  |  | 224602.66 |
