# Chapeau de conduit de ventilation pour réservoir de combustible liquide

- Propriété du fichier: CYPE INGENIEROS, S.A.
- Format: FIEBDC-3/2002
- Zone géographique: Gabon
- Devise: XAF
- Coûts indirects: 3.00 %
- Frais généraux: 13.00 %
- Bénéfice: 6.00 %
- TVA: 18.00 %

## T Équipements techniques

### TC ECS et chauffage

#### TCQ Combustibles liquides

**TCQ190** U Chapeau de conduit de ventilation pour réservoir de combustible liquide.
Casquette de conduit de ventilation pour réservoir de combustible liquide, type T, de 1 1/2", placé par assemblage vissée. Totalement monté, connecté et testé.
Inclut: Implantation. Connexion du chapeau au conduit de ventilation.
Critère pour le métré: Nombre d'unités prévues, selon documentation graphique du Projet.
Critère pour le mémoire: On mesurera le nombre d'unités réellement exécutées selon les spécifications du Projet.

| Code | U | Désignation | Quantité | Prix | Montant |
|---|---|---|---|---|---|
| mt38dep031a | U | Chapeau type T, en aluminium, avec grille coupe-feu, à visser, de 1 1/2". (matériau) | 1.000 | 13184.16 | 13184.16 |
| mo004 | h | Compagnon professionnel III/CP2 chauffagiste. (main-d'œuvre) | 0.123 | 4266.11 | 524.73 |
| mo103 | h | Ouvrier professionnel II/OP chauffagiste. (main-d'œuvre) | 0.123 | 2656.75 | 326.78 |
| % | % | Frais de chantier des unités d'ouvrage | 2 % | 14035.67 | 280.71 |
|  |  | Coûts directs |  |  | 14316.38 |
