# Réservoir de combustible liquide, de surface, en tôle d'acier

- Propriété du fichier: CYPE INGENIEROS, S.A.
- Format: FIEBDC-3/2002
- Zone géographique: Gabon
- Devise: XAF
- Coûts indirects: 3.00 %
- Frais généraux: 13.00 %
- Bénéfice: 6.00 %
- TVA: 18.00 %

## T Équipements techniques

### TC ECS et chauffage

#### TCQ Combustibles liquides

**TCQ210** U Réservoir de combustible liquide, de surface, en tôle d'acier.
Réservoir homologué de fioul, de surface, placé à l'extérieur du bâtiment, de tôle d'acier, à double paroi, avec une capacité de 8000 litres, traitement extérieur par soufflage SA 2 1/2 et finition par impression en époxy-polyamide et polyuréthane blanc. Comprend tube plongeur de charge, interrupteur de niveau, indicateur de niveau, appuis, détecteur de fuites et éléments de protection selon la norme. Totalement monté, connecté et testé. Ne comprend pas l'ouvrage civil, ni la prise de terre.
Inclut: Mise en place du réservoir. Montage des accessoires.
Critère pour le métré: Nombre d'unités prévues, selon documentation graphique du Projet.
Critère pour le mémoire: On mesurera le nombre d'unités réellement exécutées selon les spécifications du Projet.

| Code | U | Désignation | Quantité | Prix | Montant |
|---|---|---|---|---|---|
| mt38dep001lb | U | Réservoir homologué de combustible liquide, apparente, en tôle d'acier, à double paroi, de 1850 mm de diamètre et 3400 mm de longueur, avec une capacité de 8000 litres, selon NF EN 12285-2. Traitement extérieur: sablage SA 2 1/2 et finition via apprêt d'époxy polyamide et polyuréthane blanc. Comprend appuis, détecteur de fuites et éléments de protection selon la norme. (matériau) | 1.000 | 6801184.76 | 6801184.76 |
| mt38dep004b | U | Tube plongeur de charge, pour réservoir de combustible liquide en tôle d'acier. (matériau) | 1.000 | 259333.08 | 259333.08 |
| mt38dep005b | U | Vanne de régulation de niveau, pour réservoir de combustible liquide en tôle d'acier. (matériau) | 1.000 | 86416.48 | 86416.48 |
| mt38dep006a | U | Indicateur de niveau avec sonde, pour réservoir de combustible liquide en tôle d'acier. (matériau) | 1.000 | 60943.27 | 60943.27 |
| mq04cag010a | h | Camion grue jusqu'à 6 t de charge maximale. (matériel) | 0.580 | 29572.23 | 17151.89 |
| mo004 | h | Compagnon professionnel III/CP2 chauffagiste. (main-d'œuvre) | 8.479 | 4266.11 | 36172.35 |
| mo103 | h | Ouvrier professionnel II/OP chauffagiste. (main-d'œuvre) | 8.479 | 2656.75 | 22526.58 |
| % | % | Frais de chantier des unités d'ouvrage | 2 % | 7283728.41 | 145674.57 |
|  |  | Coûts directs |  |  | 7429402.98 |
