# Réservoir de combustible liquide, de surface, en polyéthylène haute densité (PEHD/HDPE)

- Propriété du fichier: CYPE INGENIEROS, S.A.
- Format: FIEBDC-3/2002
- Zone géographique: Gabon
- Devise: XAF
- Coûts indirects: 3.00 %
- Frais généraux: 13.00 %
- Bénéfice: 6.00 %
- TVA: 18.00 %

## T Équipements techniques

### TC ECS et chauffage

#### TCQ Combustibles liquides

**TCQ200** U Réservoir de combustible liquide, de surface, en polyéthylène haute densité (PEHD/HDPE).
Réservoir homologué de fioul, de surface, placé à l'intérieur du bâtiment, de polyéthylène haute densité (PEHD/HDPE), à paroi simple contenu dans bac, avec une capacité de 500 litres. Comprend bac, accessoires de connexion et éléments de protection selon la norme. Totalement monté, connecté et testé.
Inclut: Mise en place du plateau. Mise en place du réservoir. Montage des accessoires.
Critère pour le métré: Nombre d'unités prévues, selon documentation graphique du Projet.
Critère pour le mémoire: On mesurera le nombre d'unités réellement exécutées selon les spécifications du Projet.

| Code | U | Désignation | Quantité | Prix | Montant |
|---|---|---|---|---|---|
| mt38dep116a | U | Bac de récupération des écoulements en polyéthylène haute densité (PEHD/HDPE). (matériau) | 1.000 | 80301.23 | 80301.23 |
| mt38dep099a | U | Réservoir homologué de combustible liquide, apparente, en polyéthylène haute densité (PEHD/HDPE), à simple paroi, de 1180x640x955 mm, avec une capacité de 500 litres et quatre bouches d'entrée/sortie, selon NF EN 13341. (matériau) | 1.000 | 193738.54 | 193738.54 |
| mt38dep114a | U | Accessoires de charge, d'aspiration et de ventilation pour réservoir de combustible liquide en polyéthylène haute densité (PEHD/HDPE). (matériau) | 1.000 | 22553.61 | 22553.61 |
| mo004 | h | Compagnon professionnel III/CP2 chauffagiste. (main-d'œuvre) | 0.737 | 4266.11 | 3144.12 |
| mo103 | h | Ouvrier professionnel II/OP chauffagiste. (main-d'œuvre) | 0.737 | 2656.75 | 1958.02 |
| % | % | Frais de chantier des unités d'ouvrage | 2 % | 301695.52 | 6033.91 |
|  |  | Coûts directs |  |  | 307729.43 |
