# Surpresseur de gazole

- Propriété du fichier: CYPE INGENIEROS, S.A.
- Format: FIEBDC-3/2002
- Zone géographique: Gabon
- Devise: XAF
- Coûts indirects: 3.00 %
- Frais généraux: 13.00 %
- Bénéfice: 6.00 %
- TVA: 18.00 %

## T Équipements techniques

### TC ECS et chauffage

#### TCQ Combustibles liquides

**TCQ260** U Surpresseur de gazole.
Surpresseur de fioul, constitué de: une pompe, d'une puissance de 120 W, débit maximal de 30 l/h, moteur avec protection IP55, pour alimentation monophasée à 230 V; filtre; vacuomètre; vannes d'isolement; clapets de non retour; manomètre; pressostat à double fonction; vanne de sécurité; réservoir à membrane, de tôle d'acier; détecteur de débordements avec sonde; tableau électrique de contrôle et support métallique. Totalement monté, connecté et mis en marche par l'entreprise installatrice pour le contrôle de son bon fonctionnement. Ne comprend pas l'installation électrique.
Inclut: Implantation. Mise en place et fixation du surpresseur. Connexion. Mise en marche.
Critère pour le métré: Nombre d'unités prévues, selon documentation graphique du Projet.
Critère pour le mémoire: On mesurera le nombre d'unités réellement exécutées selon les spécifications du Projet.

| Code | U | Désignation | Quantité | Prix | Montant |
|---|---|---|---|---|---|
| mt38dep900a | U | Surpresseur de fioul, constitué de: une pompe, d'une puissance de 120 W, débit maximal de 30 l/h, moteur avec protection IP55, pour alimentation monophasée à 230 V; filtre; vacuomètre; vannes d'isolement; clapets de non retour; manomètre; pressostat à double fonction; vanne de sécurité; réservoir à membrane, de tôle d'acier; détecteur de débordements avec sonde; tableau électrique de contrôle et support métallique. (matériau) | 1.000 | 606246.06 | 606246.06 |
| mo004 | h | Compagnon professionnel III/CP2 chauffagiste. (main-d'œuvre) | 1.229 | 4266.11 | 5243.05 |
| mo103 | h | Ouvrier professionnel II/OP chauffagiste. (main-d'œuvre) | 1.229 | 2656.75 | 3265.15 |
| % | % | Frais de chantier des unités d'ouvrage | 2 % | 614754.26 | 12295.09 |
|  |  | Coûts directs |  |  | 627049.35 |
