# Luminaire de secours avec lampe LED, dans un garage

- Propriété du fichier: CYPE INGENIEROS, S.A.
- Format: FIEBDC-3/2002
- Zone géographique: Gabon
- Devise: XAF
- Coûts indirects: 3.00 %
- Frais généraux: 13.00 %
- Bénéfice: 6.00 %
- TVA: 18.00 %

## T Équipements techniques

### TI Protections contre les incendies

#### TIE Éclairage d'urgence

**TIE020** U Luminaire de secours avec lampe LED, dans un garage.
Luminaire de secours permanent ou non permanent, de 35 W, avec lampe LED non remplaçable, flux lumineux 350 lumens, carcasse de 280x120x60 mm, isolation classe II, degrés de protection IP65 et IK07, avec batteries de Ni-Cd, autonomie de 1 h, alimentation à 220/240 V et 50-60 Hz et témoin lumineux indicateur de charge couleur verte, dans un garage. Installation en surface. Comprend les accessoires et les éléments de fixation.
Inclut: Implantation. Fixation et nivellement. Montage, connexion et contrôle de son bon fonctionnement.
Critère pour le métré: Nombre d'unités prévues, selon documentation graphique du Projet.
Critère pour le mémoire: On mesurera le nombre d'unités réellement exécutées selon les spécifications du Projet.

| Code | U | Désignation | Quantité | Prix | Montant |
|---|---|---|---|---|---|
| mt34aem120c | U | Luminaire de secours permanent ou non permanent, de 35 W, avec lampe LED non remplaçable, flux lumineux 350 lumens, carcasse de 280x120x60 mm, isolation classe II, degrés de protection IP65 et IK07, avec batteries de Ni-Cd, autonomie de 1 h, alimentation à 220/240 V et 50-60 Hz et témoin lumineux indicateur de charge couleur verte. Comprend les accessoires et les éléments de fixation. (matériau) | 1.000 | 118789.77 | 118789.77 |
| mo003 | h | Compagnon professionnel III/CP2 électricien. (main-d'œuvre) | 0.180 | 4266.11 | 767.90 |
| mo102 | h | Ouvrier professionnel II/OP électricien. (main-d'œuvre) | 0.180 | 2656.75 | 478.22 |
| % | % | Frais de chantier des unités d'ouvrage | 2 % | 120035.89 | 2400.72 |
|  |  | Coûts directs |  |  | 122436.61 |
