# Poste de contrôle d'un réseau de sprinklers

- Propriété du fichier: CYPE INGENIEROS, S.A.
- Format: FIEBDC-3/2002
- Zone géographique: Gabon
- Devise: XAF
- Coûts indirects: 3.00 %
- Frais généraux: 13.00 %
- Bénéfice: 6.00 %
- TVA: 18.00 %

## T Équipements techniques

### TI Protections contre les incendies

#### TIF Systèmes fixes d'extinction

**TIF010** U Poste de contrôle d'un réseau de sprinklers.
Poste de contrôle de sprinkler avec agissement électrique, de 2 1/2" DN 65 mm de diamètre, assemblage bride et bride, constitué de vanne déluge et trim type D en acier galvanisé avec clapet de non retour, pour système de risque spécial avec action préalable de verrouillage double. Comprend la vanne à opercule à obturateur ascendant et la fermeture élastique, le compresseur triphasé de 320 l/min de débit et le réservoir de capacité 100 litres, l'alarme hydraulique avec moteur à eau et gong, les accessoires et les pièces spéciales pour la connexion au réseau de distribution d'eau.
Inclut: Implantation. Montage, connexion et contrôle de son bon fonctionnement.
Critère pour le métré: Nombre d'unités prévues, selon documentation graphique du Projet.
Critère pour le mémoire: On mesurera le nombre d'unités réellement exécutées selon les spécifications du Projet.

| Code | U | Désignation | Quantité | Prix | Montant |
|---|---|---|---|---|---|
| mt41pcr040a | U | Poste de contrôle de sprinkler avec agissement électrique, de 2 1/2" DN 65 mm de diamètre, assemblage bride et bride, constitué de vanne déluge et trim type D en acier galvanisé avec clapet de non retour. (matériau) | 1.000 | 4090207.05 | 4090207.05 |
| mt41svc010a | U | Vanne à opercule à obturateur ascendant et fermeture élastique, assemblage avec brides, de 2 1/2" de diamètre, PN=10 bar, constituée de corps, disque en cale et volant de fonte ductile et obturateur d'acier inoxydable. (matériau) | 1.000 | 213690.46 | 213690.46 |
| mt41pcr041a | U | Accessoires pour la maintenance de l'air, pour compresseur. (matériau) | 1.000 | 435400.07 | 435400.07 |
| mt41pcr024V | U | Compresseur à courroie avec poignée et roues, de 1100x450x770 mm, 320 l/min de débit, réservoir de capacité 100 litres, 10 bar de pression maximale, 2,2 kW de puissance, pour alimentation triphasée à 400 V et 50 Hz de fréquence. (matériau) | 1.000 | 1163587.01 | 1163587.01 |
| mt41pcr100a | U | Alarme hydraulique, avec moteur à eau et gong en alliage d'aluminium. (matériau) | 1.000 | 302556.07 | 302556.07 |
| mt41pcr300f | U | Accessoires et pièces spéciales pour la connexion d'un poste de contrôle de sprinklers au réseau de distribution d'eau. (matériau) | 1.000 | 23378.10 | 23378.10 |
| mo008 | h | Compagnon professionnel III/CP2 plombier. (main-d'œuvre) | 36.078 | 4266.11 | 153912.72 |
| mo107 | h | Ouvrier professionnel II/OP plombier. (main-d'œuvre) | 36.078 | 2656.75 | 95850.23 |
| % | % | Frais de chantier des unités d'ouvrage | 2 % | 6478581.71 | 129571.63 |
|  |  | Coûts directs |  |  | 6608153.34 |
