# Filtre

- Propriété du fichier: CYPE INGENIEROS, S.A.
- Format: FIEBDC-3/2002
- Zone géographique: Gabon
- Devise: XAF
- Coûts indirects: 3.00 %
- Frais généraux: 13.00 %
- Bénéfice: 6.00 %
- TVA: 18.00 %

## T Équipements techniques

### TI Protections contre les incendies

#### TIP Systèmes d'approvisionnement en eau

**TIP070** U Filtre.
Clapet antipollution de fonte ductile, avec tamis en acier inoxydable, assemblage avec rainures, de 2 1/2" de diamètre, PN=25 bar.
Inclut: Montage, connexion et contrôle de son bon fonctionnement.
Critère pour le métré: Nombre d'unités prévues, selon documentation graphique du Projet.
Critère pour le mémoire: On mesurera le nombre d'unités réellement exécutées selon les spécifications du Projet.

| Code | U | Désignation | Quantité | Prix | Montant |
|---|---|---|---|---|---|
| mt41svc100k | U | Clapet antipollution de fonte ductile, avec tamis en acier inoxydable, assemblage avec rainures, de 2 1/2" de diamètre, PN=25 bar. (matériau) | 1.000 | 147443.41 | 147443.41 |
| mt41www030 | U | Produits complémentaires pour installations anti-incendies. (matériau) | 1.000 | 1207.40 | 1207.40 |
| mo008 | h | Compagnon professionnel III/CP2 plombier. (main-d'œuvre) | 0.242 | 4266.11 | 1032.40 |
| mo107 | h | Ouvrier professionnel II/OP plombier. (main-d'œuvre) | 0.242 | 2656.75 | 642.93 |
| % | % | Frais de chantier des unités d'ouvrage | 2 % | 150326.14 | 3006.52 |
|  |  | Coûts directs |  |  | 153332.66 |
