# Câble électrique de 300/700 V de tension nominale

- Propriété du fichier: CYPE INGENIEROS, S.A.
- Format: FIEBDC-3/2002
- Zone géographique: Gabon
- Devise: XAF
- Coûts indirects: 3.00 %
- Frais généraux: 13.00 %
- Bénéfice: 6.00 %
- TVA: 18.00 %

## T Équipements techniques

### TL Installations électriques

#### TLC Câbles et canalisations

**TLC010** m Câble électrique de 300/700 V de tension nominale.
Câble multipolaire 5G4 CR1-C1, sa tension assignée étant de 300/500V, avec résistance au feu, sans halogènes, avec conducteur de cuivre de 4 mm² de section, avec isolation de silicone élastomère, gaine en composé thermoplastique à base de polyoléfine de couleur orange, à faible émission de fumées et de gaz corrosifs. Comprend les accessoires et les éléments de fixation.
Inclut: Tension du câble. Connexion. Contrôle de son bon fonctionnement.
Critère pour le métré: Longueur mesurée selon documentation graphique du Projet.
Critère pour le mémoire: On mesurera la longueur réellement exécutée selon les spécifications du Projet.

| Code | U | Désignation | Quantité | Prix | Montant |
|---|---|---|---|---|---|
| mt35cun450i | m | Câble multipolaire 5G4 CR1-C1, sa tension assignée étant de 300/500V, avec résistance au feu, sans halogènes, avec conducteur de cuivre de 4 mm² de section, avec isolation de silicone élastomère, gaine en composé thermoplastique à base de polyoléfine de couleur orange, à faible émission de fumées et de gaz corrosifs, selon NFC 33-310. (matériau) | 1.000 | 5671.87 | 5671.87 |
| mo003 | h | Compagnon professionnel III/CP2 électricien. (main-d'œuvre) | 0.120 | 4266.11 | 511.93 |
| % | % | Frais de chantier des unités d'ouvrage | 2 % | 6183.80 | 123.68 |
|  |  | Coûts directs |  |  | 6307.48 |
