# Permutateur encastré

- Propriété du fichier: CYPE INGENIEROS, S.A.
- Format: FIEBDC-3/2002
- Zone géographique: Gabon
- Devise: XAF
- Coûts indirects: 3.00 %
- Frais généraux: 13.00 %
- Bénéfice: 6.00 %
- TVA: 18.00 %

## T Équipements techniques

### TL Installations électriques

#### TLL Appareillage

**TLL100** U Permutateur encastré.
Permutateur, gamme moyenne, intensité assignée 10 AX, tension assignée 250 V, avec touche simple, de couleur spéciale et plaque de finition 1 poste, de couleur spéciale. Installation encastrée.
Critère d'évaluation économique: Le prix ne comprend pas la boîte d'encastrement pour appareillage.
Inclut: Montage, connexion et contrôle de son bon fonctionnement.
Critère pour le métré: Nombre d'unités prévues, selon documentation graphique du Projet.
Critère pour le mémoire: On mesurera le nombre d'unités réellement exécutées selon les spécifications du Projet.

| Code | U | Désignation | Quantité | Prix | Montant |
|---|---|---|---|---|---|
| mt33gmg300a | U | Permutateur à encastrer, gamme moyenne, intensité assignée 10 AX, tension assignée 250 V, selon EN 60669. (matériau) | 1.000 | 12899.73 | 12899.73 |
| mt33gmg105c | U | Touche simple, pour interrupteur/commutateur, gamme moyenne, de couleur spéciale. (matériau) | 1.000 | 4776.75 | 4776.75 |
| mt33gmg950c | U | Plaque de finition 1 poste, gamme moyenne, de couleur spéciale. (matériau) | 1.000 | 3831.44 | 3831.44 |
| mo003 | h | Compagnon professionnel III/CP2 électricien. (main-d'œuvre) | 0.228 | 4266.11 | 972.67 |
| % | % | Frais de chantier des unités d'ouvrage | 2 % | 22480.59 | 449.61 |
|  |  | Coûts directs |  |  | 22930.20 |
