# Prise de courant encastrée

- Propriété du fichier: CYPE INGENIEROS, S.A.
- Format: FIEBDC-3/2002
- Zone géographique: Gabon
- Devise: XAF
- Coûts indirects: 3.00 %
- Frais généraux: 13.00 %
- Bénéfice: 6.00 %
- TVA: 18.00 %

## T Équipements techniques

### TL Installations électriques

#### TLL Appareillage

**TLL170** U Prise de courant encastrée.
Prise de courant bipolaire (2P), gamme haute, intensité assignée 16 A, tension assignée 250 V, avec couvercle rond, de couleur blanche et plaque de finition 1 poste, de couleur. Installation encastrée.
Critère d'évaluation économique: Le prix ne comprend pas la boîte d'encastrement pour appareillage.
Inclut: Montage, connexion et contrôle de son bon fonctionnement.
Critère pour le métré: Nombre d'unités prévues, selon documentation graphique du Projet.
Critère pour le mémoire: On mesurera le nombre d'unités réellement exécutées selon les spécifications du Projet.

| Code | U | Désignation | Quantité | Prix | Montant |
|---|---|---|---|---|---|
| mt33gag500a | U | Prise de courant bipolaire (2P), à encastrer, gamme haute, intensité assignée 16 A, tension assignée 250 V, selon NF C 61314. (matériau) | 1.000 | 4192.80 | 4192.80 |
| mt33gag505a | U | Couvercle rond pour prise de courant bipolaire (2P), gamme haute, de couleur blanche. (matériau) | 1.000 | 4325.01 | 4325.01 |
| mt33gag950b | U | Plaque de finition 1 poste, gamme haute, de couleur. (matériau) | 1.000 | 15099.88 | 15099.88 |
| mo003 | h | Compagnon professionnel III/CP2 électricien. (main-d'œuvre) | 0.228 | 4266.11 | 972.67 |
| % | % | Frais de chantier des unités d'ouvrage | 2 % | 24590.36 | 491.81 |
|  |  | Coûts directs |  |  | 25082.17 |
