# Prise de courant encastrée

- Propriété du fichier: CYPE INGENIEROS, S.A.
- Format: FIEBDC-3/2002
- Zone géographique: Gabon
- Devise: XAF
- Coûts indirects: 3.00 %
- Frais généraux: 13.00 %
- Bénéfice: 6.00 %
- TVA: 18.00 %

## T Équipements techniques

### TL Installations électriques

#### TLL Appareillage

**TLL170** U Prise de courant encastrée.
Prise de courant avec contact de terre (2P+T), type Schuko, gamme haute, intensité assignée 16 A, tension assignée 250 V, avec couvercle rond, de couleur spéciale. Installation encastrée.
Critère d'évaluation économique: Le prix ne comprend ni la boîte d'encastrement pour appareillage ni la plaque de finition.
Inclut: Montage, connexion et contrôle de son bon fonctionnement.
Critère pour le métré: Nombre d'unités prévues, selon documentation graphique du Projet.
Critère pour le mémoire: On mesurera le nombre d'unités réellement exécutées selon les spécifications du Projet.

| Code | U | Désignation | Quantité | Prix | Montant |
|---|---|---|---|---|---|
| mt33gag510a | U | Prise de courant avec contact de terre (2P+T), type Schuko, à encastrer, gamme haute, intensité assignée 16 A, tension assignée 250 V, selon NF C 61314. (matériau) | 1.000 | 4219.45 | 4219.45 |
| mt33gag515c | U | Couvercle rond pour prise de courant avec contact de terre (2P+T), type Schuko, gamme moyenne, de couleur spéciale. (matériau) | 1.000 | 5881.35 | 5881.35 |
| mo003 | h | Compagnon professionnel III/CP2 électricien. (main-d'œuvre) | 0.180 | 4266.11 | 767.90 |
| % | % | Frais de chantier des unités d'ouvrage | 2 % | 10868.70 | 217.37 |
|  |  | Coûts directs |  |  | 11086.07 |
