# Condensateur

- Propriété du fichier: CYPE INGENIEROS, S.A.
- Format: FIEBDC-3/2002
- Zone géographique: Gabon
- Devise: XAF
- Coûts indirects: 3.00 %
- Frais généraux: 13.00 %
- Bénéfice: 6.00 %
- TVA: 18.00 %

## T Équipements techniques

### TL Installations électriques

#### TLP Correction du facteur de puissance

**TLP010** U Condensateur.
Condensateur pour 2 kVAr de puissance réactive, alimentation triphasée à 400 V de tension et 50 Hz de fréquence, avec armoire métallique avec degré de protection IP21, de 254x141x503 mm et disjoncteur magnétothermique tripolaire (3P) avec 6 kA de pouvoir de coupure. Comprend les accessoires nécessaires à une installation correcte.
Inclut: Montage et fixation. Connexion et mise en marche.
Critère pour le métré: Nombre d'unités prévues, selon documentation graphique du Projet.
Critère pour le mémoire: On mesurera le nombre d'unités réellement exécutées selon les spécifications du Projet.

| Code | U | Désignation | Quantité | Prix | Montant |
|---|---|---|---|---|---|
| mt35pci010aa | U | Condensateur pour 2 kVAr de puissance réactive, alimentation triphasée à 400 V de tension et 50 Hz de fréquence, avec armoire métallique avec degré de protection IP21, de 254x141x503 mm et disjoncteur magnétothermique tripolaire (3P) avec 6 kA de pouvoir de coupure, pour montage mural. (matériau) | 1.000 | 662566.75 | 662566.75 |
| mo003 | h | Compagnon professionnel III/CP2 électricien. (main-d'œuvre) | 1.238 | 4266.11 | 5281.44 |
| mo102 | h | Ouvrier professionnel II/OP électricien. (main-d'œuvre) | 1.238 | 2656.75 | 3289.06 |
| % | % | Frais de chantier des unités d'ouvrage | 2 % | 671137.25 | 13422.75 |
|  |  | Coûts directs |  |  | 684560.00 |
