# Station de relevage pour bâtiments

- Propriété du fichier: CYPE INGENIEROS, S.A.
- Format: FIEBDC-3/2002
- Zone géographique: Gabon
- Devise: XAF
- Coûts indirects: 3.00 %
- Frais généraux: 13.00 %
- Bénéfice: 6.00 %
- TVA: 18.00 %

## T Équipements techniques

### TQ Installations d'évacuation des eaux usées

#### TQL Systèmes d'élévation

**TQL020** U Station de relevage pour bâtiments.
Système d'élévation d'eaux ménagères et vannes, selon NF EN 12050-1, avec fonctions de régulation, de contrôle, de supervision et d'avis, régulation automatique par niveau, alarme acoustique, apte pour température maximale jusqu'à 40°C (pour temps court 60°C), constitué de réservoir de polyéthylène de 90 l et 770x630x550 mm, imperméable au gaz et à l'eau, deux entrées DN 40 mm et une DN 100 mm de situation libre, connexion dans la partie supérieure pour un tuyau de ventilation DN 70, connexion en impulsion de 80 mm, anneaux-rétention pour le scellement de l'axe, pompe submersible avec carcasse en acier inoxydable, taille maximale de passage des solides 45 mm, rotor en court-circuit refroidi par surface, avec protection de surcharge incorporée, avec une puissance nominale de 1,3 kW, 1450 tr/min nominaux, alimentation monophasée (230V/50Hz), protection IP67, isolation classe H, contacts sans tension pour indication de fonctionnement et de panne. Installation en surface. Comprend les accessoires, les liaisons et les pièces spéciales pour l'installation de l'électropompe.
Inclut: Implantation du parcours de la tuyauterie et de la situation du système d'élévation. Mise en place du système d'élévation. Réalisation de trous ou utilisation de ceux déjà existants pour la connexion des tubes. Raccord des collecteurs au regard ou aux entrées et sorties déjà existantes. Montage, connexion et contrôle de son bon fonctionnement.
Critère pour le métré: Nombre d'unités prévues, selon documentation graphique du Projet.
Critère pour le mémoire: On mesurera le nombre d'unités réellement exécutées selon les spécifications du Projet.

| Code | U | Désignation | Quantité | Prix | Montant |
|---|---|---|---|---|---|
| mt37bcw520a | U | Système d'élévation d'eaux ménagères et vannes, selon NF EN 12050-1, avec fonctions de régulation, de contrôle, de supervision et d'avis, régulation automatique par niveau, alarme acoustique, apte pour température maximale jusqu'à 40°C (pour temps court 60°C), constitué de réservoir de polyéthylène de 90 l et 770x630x550 mm, imperméable au gaz et à l'eau, deux entrées DN 40 mm et une DN 100 mm de situation libre, connexion dans la partie supérieure pour un tuyau de ventilation DN 70, connexion en impulsion de 80 mm, anneaux-rétention pour le scellement de l'axe, pompe submersible avec carcasse en acier inoxydable, taille maximale de passage des solides 45 mm, rotor en court-circuit refroidi par surface, avec protection de surcharge incorporée, avec une puissance nominale de 1,3 kW, 1450 tr/min nominaux, alimentation monophasée (230V/50Hz), protection IP67, isolation classe H, contacts sans tension pour indication de fonctionnement et de panne; à installer en surface. (matériau) | 1.000 | 2085539.93 | 2085539.93 |
| mt37bcw900g | U | Clapet de non retour, de fonte grise, de DN 80 mm. (matériau) | 1.000 | 260169.64 | 260169.64 |
| mt37bcw901g | U | Vanne d'isolement, de fonte grise, de DN 80 mm. (matériau) | 1.000 | 191571.86 | 191571.86 |
| mt36bom050e | m | Conduit d'impulsion des eaux usées réalisé avec tube en PVC pour pression de 6 atm, de 75 mm de diamètre, avec extrémité évasée, selon NF EN 1452. (matériau) | 2.000 | 4200.30 | 8400.60 |
| mt36bom051e | U | Répercussion, par m de tuyauterie, d'accessoires, d'assemblages et de pièces spéciales pour un tube en PVC pour pression de 6 atm, de 75 mm de diamètre. (matériau) | 2.000 | 1259.60 | 2519.20 |
| mo008 | h | Compagnon professionnel III/CP2 plombier. (main-d'œuvre) | 0.609 | 4266.11 | 2598.06 |
| % | % | Frais de chantier des unités d'ouvrage | 2 % | 2550799.29 | 51015.99 |
|  |  | Coûts directs |  |  | 2601815.28 |
