# Bouton-poussoir anti-agression

- Propriété du fichier: CYPE INGENIEROS, S.A.
- Format: FIEBDC-3/2002
- Zone géographique: Gabon
- Devise: XAF
- Coûts indirects: 3.00 %
- Frais généraux: 13.00 %
- Bénéfice: 6.00 %
- TVA: 18.00 %

## T Équipements techniques

### TS Systèmes de sécurité

#### TSH Bouton hold-up

**TSH010** U Bouton-poussoir anti-agression.
Bouton-poussoir anti-agression rouge, de plastique ABS couleur grise, de 60x55x33 mm, avec contact normalement fermé et vis de fixation.
Inclut: Implantation. Fixation à la surface support. Montage, connexion et contrôle de son bon fonctionnement.
Critère pour le métré: Nombre d'unités prévues, selon documentation graphique du Projet.
Critère pour le mémoire: On mesurera le nombre d'unités réellement exécutées selon les spécifications du Projet.

| Code | U | Désignation | Quantité | Prix | Montant |
|---|---|---|---|---|---|
| mt41ing200a | U | Bouton-poussoir anti-agression rouge, de plastique ABS couleur grise, de 60x55x33 mm, avec contact normalement fermé et vis de fixation. (matériau) | 1.000 | 30952.66 | 30952.66 |
| mo006 | h | Compagnon professionnel III/CP2 installateur de réseaux et d'équipements de détection et de sécurité. (main-d'œuvre) | 0.060 | 4266.11 | 255.97 |
| mo105 | h | Ouvrier professionnel II/OP installateur de réseaux et d'équipements de détection et de sécurité. (main-d'œuvre) | 0.060 | 2656.75 | 159.41 |
| % | % | Frais de chantier des unités d'ouvrage | 2 % | 31368.04 | 627.36 |
|  |  | Coûts directs |  |  | 31995.40 |
