# Ensemble de centrale microprocessée et clavier

- Propriété du fichier: CYPE INGENIEROS, S.A.
- Format: FIEBDC-3/2002
- Zone géographique: Gabon
- Devise: XAF
- Coûts indirects: 3.00 %
- Frais généraux: 13.00 %
- Bénéfice: 6.00 %
- TVA: 18.00 %

## T Équipements techniques

### TS Systèmes de sécurité

#### TSI Centrales d'intrusion câblées

**TSI010** U Ensemble de centrale microprocessée et clavier.
Centrale microtraitée bidirectionnelle avec transmetteur téléphonique intégré, pour un maximum de 8 zones, élargissable à 56 à l'aide d'un module optionnel, contrôle d'une zone 24h/24, de 245x345x77 mm mm, avec clé mécanique pour mise en marche et désactivation et 1 relais de sortie et 4 sorties électriques Open Colector, admet jusqu'à 4 claviers et 4 lecteurs de clé avec 2 zones supplémentaires d'alarme dans chacun d'eux, divisible en 3 parties, conversion en un système hybride supervisé (câblage/via radio) par module optionnel, mémoire d'au maximum 64 événements, 8 formats de transmission, transmission verbale avec un module optionnel, programmable par clavier, avec PC local via le protocole RS232 ou bien par modem en passant par la ligne téléphonique en utilisant le software Fast Link, clavier et module d'élargissement de 8 zones d'alarme.
Inclut: Implantation. Fixation au parement. Montage, connexion et contrôle de son bon fonctionnement.
Critère pour le métré: Nombre d'unités prévues, selon documentation graphique du Projet.
Critère pour le mémoire: On mesurera le nombre d'unités réellement exécutées selon les spécifications du Projet.

| Code | U | Désignation | Quantité | Prix | Montant |
|---|---|---|---|---|---|
| mt41ing310d | U | Centrale microtraitée bidirectionnelle avec transmetteur téléphonique intégré, pour un maximum de 8 zones, élargissable à 56 à l'aide d'un module optionnel, contrôle d'une zone 24h/24, de 245x345x77 mm mm, avec clé mécanique pour mise en marche et désactivation et 1 relais de sortie et 4 sorties électriques Open Colector, admet jusqu'à 4 claviers et 4 lecteurs de clé avec 2 zones supplémentaires d'alarme dans chacun d'eux, divisible en 3 parties, conversion en un système hybride supervisé (câblage/via radio) par module optionnel, mémoire d'au maximum 64 événements, 8 formats de transmission, transmission verbale avec un module optionnel, programmable par clavier, avec PC local via le protocole RS232 ou bien par modem en passant par la ligne téléphonique en utilisant le software Fast Link. (matériau) | 1.000 | 173302.09 | 173302.09 |
| mt41ing320d | U | Clavier avec écran LCD, de 141x109x34 mm, avec système de touches illuminées et protection anti-ouverture. (matériau) | 1.000 | 57339.00 | 57339.00 |
| mt41ing330a | U | Module d'élargissement de 8 zones d'alarme, avec protection anti-ouverture, 1 entrée auxiliaire et 4 sorties électriques. (matériau) | 1.000 | 71291.29 | 71291.29 |
| mo006 | h | Compagnon professionnel III/CP2 installateur de réseaux et d'équipements de détection et de sécurité. (main-d'œuvre) | 2.533 | 4266.11 | 10806.06 |
| mo105 | h | Ouvrier professionnel II/OP installateur de réseaux et d'équipements de détection et de sécurité. (main-d'œuvre) | 2.533 | 2656.75 | 6729.55 |
| % | % | Frais de chantier des unités d'ouvrage | 2 % | 319467.99 | 6389.36 |
|  |  | Coûts directs |  |  | 325857.35 |
