# Détecteur à double technologie

- Propriété du fichier: CYPE INGENIEROS, S.A.
- Format: FIEBDC-3/2002
- Zone géographique: Gabon
- Devise: XAF
- Coûts indirects: 3.00 %
- Frais généraux: 13.00 %
- Bénéfice: 6.00 %
- TVA: 18.00 %

## T Équipements techniques

### TS Systèmes de sécurité

#### TSV Détecteurs volumétriques

**TSV030** U Détecteur à double technologie.
Détecteur volumétrique à double technologie (infrarouge passif à lentille Fresnel et micro-ondes), portée de 15 m, couverture à infrarouge de 90°, couverture à micro-ondes de 90°x36°, détection d'angle zéro, avec mémoire d'alarme, compteur d'impulsions, filtre de lumière blanche, DEL d'essai, régulateur de sensibilité à micro-ondes et protection anti-ouverture. Comprend les éléments de fixation.
Inclut: Implantation. Fixation au parement. Montage, connexion et contrôle de son bon fonctionnement.
Critère pour le métré: Nombre d'unités prévues, selon documentation graphique du Projet.
Critère pour le mémoire: On mesurera le nombre d'unités réellement exécutées selon les spécifications du Projet.

| Code | U | Désignation | Quantité | Prix | Montant |
|---|---|---|---|---|---|
| mt41ing080a | U | Détecteur volumétrique à double technologie (infrarouge passif à lentille Fresnel et micro-ondes), portée de 15 m, couverture à infrarouge de 90°, couverture à micro-ondes de 90°x36°, détection d'angle zéro, avec mémoire d'alarme, compteur d'impulsions, filtre de lumière blanche, DEL d'essai, régulateur de sensibilité à micro-ondes et protection anti-ouverture. Comprend les éléments de fixation. (matériau) | 1.000 | 55212.85 | 55212.85 |
| mo006 | h | Compagnon professionnel III/CP2 installateur de réseaux et d'équipements de détection et de sécurité. (main-d'œuvre) | 0.302 | 4266.11 | 1288.37 |
| mo105 | h | Ouvrier professionnel II/OP installateur de réseaux et d'équipements de détection et de sécurité. (main-d'œuvre) | 0.302 | 2656.75 | 802.34 |
| % | % | Frais de chantier des unités d'ouvrage | 2 % | 57303.56 | 1146.07 |
|  |  | Coûts directs |  |  | 58449.63 |
