# Point d'interconnexion de câbles de fibre optique

- Propriété du fichier: CYPE INGENIEROS, S.A.
- Format: FIEBDC-3/2002
- Zone géographique: Gabon
- Devise: XAF
- Coûts indirects: 3.00 %
- Frais généraux: 13.00 %
- Bénéfice: 6.00 %
- TVA: 18.00 %

## T Équipements techniques

### TT Installations de télécommunication

#### TTI Réseaux de câbles à fibre optique

**TTI010** U Point d'interconnexion de câbles de fibre optique.
Point d'interconnexion de câbles de fibre optique, pour 6 fibres optiques, constitué de boîte murale d'acier galvanisé, comme registre principal de câbles de fibre optique; 6 connecteurs et 6 adaptateurs SC simple pour fibres optiques monomode. Comprend la fermeture avec clé, les accessoires nécessaires à une installation correcte, les pièces spéciales et les fixations.
Inclut: Mise en place de l'armoire murale. Mise en place des connecteurs. Connexion et contrôle de son bon fonctionnement.
Critère pour le métré: Nombre d'unités prévues, selon documentation graphique du Projet.
Critère pour le mémoire: On mesurera le nombre d'unités réellement exécutées selon les spécifications du Projet.

| Code | U | Désignation | Quantité | Prix | Montant |
|---|---|---|---|---|---|
| mt40foa030c | U | Coffret mural avec capacité pour 6 connecteurs type SC simple, en acier galvanisé, de 200x140x30 mm, pour installations de fibre optique. Comprend la fermeture avec clé, les accessoires et les fixations. (matériau) | 1.000 | 46456.59 | 46456.59 |
| mt40fod020a | U | Connecteur type SC/APC simple monomode, pour installations de fibre optique. (matériau) | 6.000 | 6349.48 | 38096.88 |
| mt40fod030a | U | Adaptateur type SC simple monomode, pour installations de fibre optique. (matériau) | 6.000 | 5362.34 | 32174.04 |
| mo001 | h | Compagnon professionnel III/CP2 installateur en télécommunications. (main-d'œuvre) | 0.962 | 4266.11 | 4104.00 |
| mo056 | h | Ouvrier professionnel II/OP installateur en télécommunications. (main-d'œuvre) | 0.962 | 2656.75 | 2555.79 |
| % | % | Frais de chantier des unités d'ouvrage | 2 % | 123387.30 | 2467.75 |
|  |  | Coûts directs |  |  | 125855.05 |
