# Atténuateur fibre optique

- Propriété du fichier: CYPE INGENIEROS, S.A.
- Format: FIEBDC-3/2002
- Zone géographique: Gabon
- Devise: XAF
- Coûts indirects: 3.00 %
- Frais généraux: 13.00 %
- Bénéfice: 6.00 %
- TVA: 18.00 %

## T Équipements techniques

### TT Installations de télécommunication

#### TTI Réseaux de câbles à fibre optique

**TTI060** U Atténuateur fibre optique.
Atténuateur de 2 dB, pour intervalle de longueur d'onde de 1310 à 1550 nm, avec connecteurs type SC/APC simple.
Inclut: Mise en place. Connexion et contrôle de son bon fonctionnement.
Critère pour le métré: Nombre d'unités prévues, selon documentation graphique du Projet.
Critère pour le mémoire: On mesurera le nombre d'unités réellement exécutées selon les spécifications du Projet.

| Code | U | Désignation | Quantité | Prix | Montant |
|---|---|---|---|---|---|
| mt40fod060a | U | Atténuateur de 2 dB, pour intervalle de longueur d'onde de 1310 à 1550 nm, avec connecteurs type SC/APC simple. (matériau) | 1.000 | 24017.59 | 24017.59 |
| mo001 | h | Compagnon professionnel III/CP2 installateur en télécommunications. (main-d'œuvre) | 0.060 | 4266.11 | 255.97 |
| mo056 | h | Ouvrier professionnel II/OP installateur en télécommunications. (main-d'œuvre) | 0.060 | 2656.75 | 159.41 |
| % | % | Frais de chantier des unités d'ouvrage | 2 % | 24432.97 | 488.66 |
|  |  | Coûts directs |  |  | 24921.63 |
